# Puerta giratoria automática de doble acción, referencia RD150 de ASSA ABLOY. Adapta su velocidad a un tránsito más intenso

- Propiedad del archivo: CONSTRUNARIO
- Formato: FIEBDC-3/2012
- Programa: Construnario Versión 3.51
- Fecha de los precios: 16/05/2024
- Divisa: EUR

**RD150** u Puerta giratoria automática de doble acción, referencia RD150 de ASSA ABLOY. Adapta su velocidad a un tránsito más intenso
Puerta giratoria automática de doble acción, referencia RD150 de ASSA ABLOY. Adapta su velocidad a un tránsito más intenso Alimentación eléctrica: 100-240 V CA +10/-15%, 50/60 Hz, fusibles de red máx. 10 A (instalación en edificios) Consumo eléctrico: 360 W Accionamiento automático con codificador digital integrado Unidad de control integrada en el sombrerete, y situada sobre la entrada interior Control de velocidad Bandas de seguridad sensibles a la presión en los bordes del cilindro Paredes exteriores de las secciones de la puerta hechas de perfiles de aluminio Pared exterior de cristal: 4+4 mm, cristal laminado transparente (Frame/Slim)* Hojas de puerta acristaladas: 3+3 mm, cristal laminado transparente (Frame)* Techo exterior protector contra la suciedad fabricado con paneles laminados de color blanco Botón de parada de emergencia Certificación EN16005:2012 independiente Acabado en pintura lacada (colores RAL) Anodizado, plata o bronce Revestimiento de acero inoxidable Puertas de cierre nocturno (NCD), manual Resistencia a robos RC3 de conformidad con EN1627:2011 Cerrojo mecánico en puertas NCD Cerrojo mecánico en la hoja de la puerta Sombrerete, altura no estándar: 200-1250 mm Altura interior no estándar: 2000-3000 mm Cubierta antihumedad Guías centrales en las hojas de la puerta y/o las paredes exteriores Iluminación: Reflectores o focos LED, con control La velocidad de la compacta ASSA ABLOY RD150 se puede incrementar automáticamente mediante un empujón manual, hasta una velocidad máxima preestablecida, de modo que los peatones puedan pasar a su propio ritmo. La puerta tiene tres opciones de velocidad ajustables individualmente: velocidad alta automática, control individual de velocidad y velocidad baja, lo que permite a todos los usuarios pasar de forma tranquila y segura. Seguridad y protección La ASSA ABLOY RD150 no es solo fácil de usar, sino que también ofrece mayor seguridad y protección. Con el control individual de velocidad, la velocidad nunca alcanza niveles peligrosos, lo que impide que los usuarios empujen con demasiada rapidez y reduce el riesgo de perder el control en caso de vientos fuertes. La velocidad baja también reduce el potencial de impactos por atrás si hay más de una persona haciendo uso de la puerta al mismo tiempo, mientras que las bandas de seguridad de caucho minimizan el riesgo de atrapamiento de dedos u otros elementos durante el funcionamiento de la puerta. Y como tiene una clasificación de seguridad RC3, la ASSA ABLOY RD150 le ofrece la tranquilidad de saber que su edificio estará seguro por la noche. Características y configuraciones La ASSA ABLOY RD150, que está disponible con 3 o 4 hojas y en una amplia gama de tamaños, se puede programar para accionamiento manual o para funcionar solo cuando es activada por un sensor de movimiento, un impulso remoto o un control de acceso. La configuración Plug & Play significa que los ajustes de la puerta se pueden establecer y ajustar fácilmente con solo pulsar un botón. Para completar sus soluciones de acceso, combine la ASSA ABLOY RD150 con sistemas de puertas batientes ASSA ABLOY.
