# Puertas giratorias compactas, referencia RD3 y RD4 de ASSA ABLOY

- Propiedad del archivo: CONSTRUNARIO
- Formato: FIEBDC-3/2012
- Programa: Construnario Versión 3.51
- Fecha de los precios: 16/05/2024
- Divisa: EUR

**RD3RD4** u Puertas giratorias compactas, referencia RD3 y RD4 de ASSA ABLOY
Puertas giratorias compactas, referencia RD3 y RD4 de ASSA ABLOY Puertas giratorias ASSA ABLOY RD3 y RD4 Alimentación eléctrica: 230 V, 50 Hz, fusible de red máx. 10 A, 100-120 V, 50/60 Hz, fusible de red máx. 16 A Consumo eléctrico: 200 W/30 W en reposo Anodizado, plata o bronce Iluminación LED 5 W: 30 W /60 W Altura interna no estándar (2100 - 2600 mm) Sombrerete, altura no estándar (200-1250 mm) Acabado en pintura lacada (colores RAL) Revestimiento de acero inoxidable Tanto la puerta giratoria ASSA ABLOY RD3 como la RD4 permiten crear entradas atractivas, que combinan las ventajas del control de clima que ofrece una puerta giratoria con la seguridad y comodidad de una puerta automática, pueden ayudar a reducir los ruidos así como los costes de calefacción y/o refrigeración. Ambos modelos se ofrecen en multitud de tamaños para hacer frente a una amplia gama de necesidades de paso, desde viajeros con equipaje hasta tránsito moderado de peatones exclusivamente. Estas puertas giratorias compactas pueden pedirse en distintas configuraciones que pueden combinarse para adaptarse a casi cualquier edificio y se han diseñado para su instalación directa sobre el suelo terminado, ya que no requiere ningún tipo de base especial. Cumplimiento en materia de seguridad Las puertas giratorias ASSA ABLOY RD3 y RD4 cumplen plenamente la norma de seguridad EN 16005.
