# Puertas giratorias de cristal, referencia RD3-300 y RD4-300 de ASSA ABLOY. 3 o 4 hojas

- Propiedad del archivo: CONSTRUNARIO
- Formato: FIEBDC-3/2012
- Programa: Construnario Versión 3.51
- Fecha de los precios: 16/05/2024
- Divisa: EUR

**RD3300RD4300** u Puertas giratorias de cristal, referencia RD3-300 y RD4-300 de ASSA ABLOY. 3 o 4 hojas
Puertas giratorias de cristal, referencia RD3-300 y RD4-300 de ASSA ABLOY. 3 o 4 hojas Configuración de tres o cuatro hojas Alimentación eléctrica: 230 V, 50 Hz, fusible de red máx. 10 AT, 100-120 V, 50/60 Hz, fusible de red máx. 16 AT Consumo eléctrico: Unidad de accionamiento estándar 200 W / en reposo 30 W Soporte máx. 400 W / en reposo 30 W Techo de cristal LED: 24 V, = 60 W Acabado en pintura lacada (colores RAL) Sombrerete, altura estándar 60 mm Altura interna no estándar (2000 - 3000 mm) Botón de parada de emergencia Limitador de velocidad (unidad de control incorporada bajo el suelo) Las espectaculares puertas giratorias de cristal de tres y cuatro hojas ASSA ABLOY RD3-300 y ASSA ABLOY RD4-300, con sus incomparables techos con iluminación LED opcional, son las joyas de la corona en nuestra cartera de entradas de bajo consumo, y una auténtica obra maestra de alta tecnología para cualquier edificio. Las puertas giratorias de cristal ASSA ABLOY son la solución ideal tanto para instalaciones internas o externas como para instalaciones individuales o de varias entradas principales. Cumplimiento en materia de seguridad ASSA ABLOY RD3-300 y RD4-300 cumplen plenamente la norma de seguridad EN 16005.
