# Puerta seccional totalmente acristalada, referencia OH1042FG de ASSA ABLOY

- Propiedad del archivo: CONSTRUNARIO
- Formato: FIEBDC-3/2012
- Programa: Construnario Versión 3.51
- Fecha de los precios: 16/05/2024
- Divisa: EUR

**OH1042FG** u Puerta seccional totalmente acristalada, referencia OH1042FG de ASSA ABLOY
Puerta seccional totalmente acristalada, referencia OH1042FG de ASSA ABLOY Tamaño estándar hasta (Ancho x Alto) [1]: 5500 x 4250 mm Grosor de marco: 44 mm Ventanas: W < 3300 mm: 1 panel, W > 3300 mm: 2 paneles Puerta peatonal: no disponible Acceso y Automatización: opcional Resistencia al viento, EN 12424 [2]: clase 3: W < 3300, clase 2: W > 3300 Transmitancia térmica, EN 12428: 6 W/m2K Penetración de agua, EN 12425: clase 3 Estanqueidad frente al aire, EN 12426: clase 2 [1] Otros tamaños bajo pedido [2] Clasificación superior de resistencia al viento bajo pedido Deje pasar más luz con la atractiva puerta seccional totalmente de cristal ASSA ABLOY OH1042FG Los marcos de las puertas seccionales totalmente acristaladas OH1042FG son de aluminio anodizado o pintado. Los paneles están totalmente acristalados, lo que confiere a la puerta un aspecto moderno, atractivo y único.Entre las aplicaciones típicas se encuentran las salas de exposiciones, parques de bomberos u otras aplicaciones en las que se desea aprovechar la entrada de la luz del sol y/o las posibilidades de exposición. Cuando se abre, la puerta seccional se desliza bajo el techo dejando un espacio libre y totalmente despejado alrededor de la abertura de la puerta. Cumplimiento en materia de seguridad El diseño de la puerta seccional totalmente acristalada ASSA ABLOY OH1042FG satisface todos los requisitos de seguridad y funcionamiento de las directivas europeas aplicables así como los estándares del CEN (Comité Europeo de Normalización).
