# Puertas rápidas interiores, referencia RapidRoll de ASSA ABLOY

- Propiedad del archivo: CONSTRUNARIO
- Formato: FIEBDC-3/2012
- Programa: Construnario Versión 3.51
- Fecha de los precios: 16/05/2024
- Divisa: EUR

**RapidRoll** u Puertas rápidas interiores, referencia RapidRoll de ASSA ABLOY
Puertas rápidas interiores, referencia RapidRoll de ASSA ABLOY Puerta de alto rendimiento ASSA ABLOY RR200 Puerta adecuada para interior Puerta no adecuada para exterior Resistencia al viento clase 1 EN 12424 Dimensiones máx. de la puerta 4000 mm x 4000 mm Equipada con el sistema de control con inversor de frecuencia ASSA ABLOY MCS con unidad de funcionamiento integrada. Velocidad de apertura/cierre: hasta máx. 1,5/0,6 m/s Los marcos laterales de perfil bajo fabricados en acero galvanizado con revestimiento de aluminio anodizado se pueden instalar con facilidad casi en cualquier lugar Perfil inferior como borde suave Cortina flexible fabricada en un resistente tejido de PVC con sistema de cierre de cremallera para incrementar la resistencia al viento, aberturas de visión o ventanas opcionales y una amplia gama de colores RAL opcionales para la cortina Fotocélula estacionaria y banda de seguridad eléctrica adicional La puerta está diseñada de acuerdo con la Directiva sobre lugares de trabajo de la Normativa alemana para la prevención de accidentes (UVV) y las directrices armonizadas de la CE, incluida la EN 13241-1. Especial Sistema "break-away" autorreparable: gracias a que la guía de la cortina del marco lateral utiliza una sistema de cierres de cremallera y a que la cortina de la puerta tiene un cierre flexible, la cortina se enrolla automáticamente en las guías laterales si se produce una colisión con un objeto. El borde inferior totalmente flexible reduce el potencial de lesiones. También incluye un sensor inalámbrico que devuelve automáticamente la puerta a la posición de apertura cuando se detectan personas u objetos. Puerta de alto rendimiento ASSA ABLOY RR300 Puerta interior adecuada Puerta interior parcialmente adecuada Resistencia al viento (EN 12424) clase 1 Dimensiones máx. de la puerta 4000 mm x 4200 mm Hay diferentes unidades de control disponibles de acuerdo con las condiciones operativas y aplicaciones Velocidad de apertura/cierre: hasta máx. 2,2/1,0 m/s dependiendo de la unidad de control Diseño de puerta: Marcos laterales disponibles en acero galvanizado o acero inoxidable. Cortina de puerta: Dependiendo de la aplicación concreta, hay disponibles diferentes opciones de cortinas de puerta. Material de PVC claro con tiras de refuerzo de colores o material de cortina más duradero con ventanas El sistema modular permite configuraciones personalizadas Construcción compacta para unas posibilidades de instalación casi ilimitadas Banda de contacto de seguridad eléctrica y fotocélula de línea de la puerta de serie La puerta está diseñada de acuerdo con la Directiva sobre lugares de trabajo de la Normativa alemana para la prevención de accidentes (UVV) y las directrices armonizadas de la CE, incluida la EN 13241-1. Especial La puerta se puede equipar con una versión Flex Edge (perfil inferior flexible sin cable en espiral y extrusión de aluminio) Función knock-out opcional Perfil inferior bajo opcional para requerimientos de espacio reducido sobre el dintel Hay disponible una versión RR300 Mini para unas dimensiones máximas de 2000 x 3000 mm con resistencia al viento (EN 12424) clase 0 y ejecución limitada Puerta de alto rendimiento ASSA ABLOY RR300 Plus Alu Puerta rápida, ligera y compacta para uso interior. En aplicaciones exteriores protegidas Resistencia al viento (EN 12424) clase 1 Dimensiones máx. de la puerta 5000 mm x 5000 mm Hay diferentes unidades de control disponibles de acuerdo con las condiciones operativas y aplicaciones Velocidad de apertura/cierre: 2,2/0,9 m/s, dependiendo de las unidades de control Diseño de la puerta: el marco lateral, la cubierta superior enrollable y el perfil inferior están fabricados de aluminio Cortina de puerta: Hay disponibles diferentes opciones de cortinas de puerta. Material de PVC claro con tiras de refuerzo de colores o material de cortina más duradero con ventanas o ventanos Banda de contacto de seguridad eléctrica y fotocélula de línea de la puerta de serie La cortina de luz integrada está disponible para puertas con una altura mínima de 1975 mm La puerta está diseñada de acuerdo con la Directiva sobre lugares de trabajo de la Normativa alemana para la prevención de accidentes (UVV) y las directrices armonizadas de la CE, incluida la EN 13241-1. Las puertas rápidas interiores ASSA ABLOY RapidRoll garantizan las necesidades de seguridad, protección y fiabilidad de los clientes que surgen en el interior de los edificios. Las tecnologías actuales permiten ahora la combinación de puertas grandes y pequeñas para la regulación del tráfico de vehículos con diseños especiales seguros para los peatones. La separación consciente de áreas en el interior de los edificios permite un control climático de las áreas, mientras que la automatización ayuda a prevenir la propagación de gérmenes o humos por una fábrica. ASSA ABLOY RR200 La ASSA ABLOY RR200 se puede ajustar a requisitos comerciales altamente específicos y complejos, proporcionando seguridad, protección y fiabilidad, especialmente en almacenes de comercio minorista, centros de logística, instalaciones de fabricación en general, etc. El sellado perimetral completo garantiza la retención de polvo, suciedad y olores cuando se cierra la puerta. Los delgados marcos laterales permiten que las puertas encajen casi en cualquier sitio. Además, con su cómoda función "break-away", la puerta resiste los daños y sigue operativa tras una colisión accidental. ASSA ABLOY RR300 La ASSA ABLOY RR300 es una verdadera todo terreno para una amplia variedad de separaciones de espacios interiores. Varias opciones de sistema de control tienen como resultado una rápida velocidad de apertura y cierre, lo que permite optimizar el ahorro de costes energéticos. La puerta se puede utilizar en cualquier tipo de áreas logísticas de fabricación e industria en general con escaso viento y temperaturas moderadas. La puerta es sencilla, rápida y económica. Gracias a su estructura modular, la puerta se puede construir de forma personalizada conforme a los requerimientos individuales de cada cliente. Su diseño compacto se ajusta a una gama muy amplia de aplicaciones de fabricación; por esta razón, la ASSA ABLOY RR300 se utiliza en diversos sectores como las líneas de producción, la manipulación de materiales o los procesos de logística. ASSA ABLOY RR300 Plus La puerta rápida ASSA ABLOY RR300 Plus es una puerta de alta velocidad compacta de usos generales que proporciona una opción de salida manual adicional para abrir la puerta de forma manual en caso de fallo de corriente, basada en un sistema de equilibrado asistido por resortes de tensión. Se puede ajustar a todo tipo de aplicación interior, manteniendo el control del entorno y evitando pérdidas energéticas. ASSA ABLOY RR300 Plus Alu La ASSA ABLOY RR300 Plus Aluminium, provista de marcos laterales y cubiertas fabricados en aluminio, se ajusta a la perfección no solo a los negocios de la distribución y el comercio mayorista y minorista: se utiliza habitualmente en almacenes, ya que la ASSA ABLOY RR300 Plus Alu puede proporcionar una separación de espacios y climática que ahorra energía. Las superficies lisas fáciles de limpiar también las convierten en ideales para el uso en el sector de la higiene. Su función de salida permite que la puerta se abra automáticamente en caso de fallo de corriente mediante el sistema de contrapeso integrado. La cortina está fabricada en un material claro transparente con una serie de tiras de refuerzo de colores. El tejido RollTex® está disponible para las aplicaciones que necesiten un material de cortina más duradero.
