# Puertas exteriores RapidRoll, referencia RR600 de ASSA ABLOY RapidRoll. Tráfico frecuente

- Propiedad del archivo: CONSTRUNARIO
- Formato: FIEBDC-3/2012
- Programa: Construnario Versión 3.51
- Fecha de los precios: 16/05/2024
- Divisa: EUR

**RR600** u Puertas exteriores RapidRoll, referencia RR600 de ASSA ABLOY RapidRoll. Tráfico frecuente
Puertas exteriores RapidRoll, referencia RR600 de ASSA ABLOY RapidRoll. Tráfico frecuente La puerta ASSA ABLOY RR600 está basada en un sistema completamente modular con configuración BASE y ULTRA El concepto de diseño modular permite configurar la puerta para diversas aplicaciones Dimensiones máx. de la puerta 6000 mm x 6000 mm Velocidad de apertura/cierre: hasta máx. 2,0/3,2 m/s Resistencia al viento hasta clase 3 (EN 12424) Cortina de la puerta: fabricada en un material extremadamente duradero y resistente a la rotura; existen otros materiales como la cortina de PVC con tiras de refuerzo de colores disponibles como opción Marcos laterales fabricados en aluminio anodizado Función knock-out autorreparable disponible como opción El sistema de equilibrado y tensado proporciona una operación suave y controla el movimiento de la puerta añadiendo una tensión constante a la cortina de la puerta Sistemas de control: El sistema de control con convertidor de frecuencia ASSA ABLOY MCC asegura un movimiento suave y dinámico. La unidad de visualización con teclas de lámina y pantalla gráfica está integrada en el marco lateral Potencia del motor 1,1 KW Protección IP 55 Conexiones a la red 3L/(N)/PE 380/400/415/440/480V, 50/60 Hz² Características de seguridad: Banda de contacto de seguridad eléctrica y fotocélula de línea de la puerta, fotocélula de pre-movimiento de seguridad opcional La puerta está diseñada de acuerdo con la Directiva sobre lugares de trabajo de la Normativa alemana para la prevención de accidentes (UVV) y las directrices armonizadas de la CE, incluida la EN 13241-1. Dependiendo de la región y del diseño del edificio, se podría requerir la más avanzada tecnología de aislamiento y materiales, puertas a prueba de huracanes o puertas de diseño especial para resaltar y destacar la fachada del edificio. Las puertas exteriores abarcan desde las puertas de lona de todos los tamaños resistentes a la intemperie hasta las sólidas variantes antirrobo. Como barrera principal entre el interior y el exterior de la fábrica, las puertas exteriores necesitan resistir las condiciones meteorológicas y proporcionar fiabilidad, seguridad y atractivo estético ASSA ABLOY RR600 La puerta ASSA ABLOY RR600 es idónea para la apertura intensiva y las condiciones adversas tanto en exteriores como interiores. La puerta es resistente a la intemperie y a los vientos fuertes hasta la clase 3 (EN 12424). Los marcos laterales y la cubierta enrollable superior de la puerta están fabricados de aluminio anodizado. Para la opción de cortina de la puerta se puede elegir entre el PVC o el tejido RollTex® de alta resistencia.
