# Puertas exteriores rápidas de ASSA ABLOY. Resistencia a los vientos fuertes

- Propiedad del archivo: CONSTRUNARIO
- Formato: FIEBDC-3/2012
- Programa: Construnario Versión 3.51
- Fecha de los precios: 16/05/2024
- Divisa: EUR

**HS80ASSA** u Puertas exteriores rápidas de ASSA ABLOY. Resistencia a los vientos fuertes
Puertas exteriores rápidas de ASSA ABLOY. Resistencia a los vientos fuertes Puerta rápida ASSA ABLOY HS8010P Tamaño mediano, máx. 5500 x 5500 mm Operaciones de uso intensivo Construcción de acero galvanizado Sistema exclusivo de accionamiento directo de la puerta Velocidad de apertura hasta 2,4 m/s Puerta rápida ASSA ABLOY HS8010PL Tamaño grande, máx. 9000 x 5500 mm Operaciones de uso intensivo Construcción de acero galvanizado Sistema exclusivo de accionamiento directo de la puerta Velocidad de apertura hasta 0,8 m/s Puerta rápida ASSA ABLOY HS8020P Tamaño mediano, máx. 5500 x 5500 mm Operaciones de uso intensivo Vientos fuertes hasta la clase 5 Construcción de acero galvanizado Sistema exclusivo de accionamiento directo de la puerta Velocidad de apertura hasta 2,4 m/s Puerta rápida ASSA ABLOY HS8020PL Tamaño grande, máx. 8000 x 5500 mm Operaciones de uso intensivo Vientos fuertes hasta la clase 4 Construcción de acero galvanizado Sistema exclusivo de accionamiento directo de la puerta Velocidad de apertura hasta 0,8 m/s Puerta rápida ASSA ABLOY HS8010P Tamaño mediano, máx. 5500 x 5500 mm Operaciones de uso intensivo Construcción de acero galvanizado Sistema exclusivo de accionamiento directo de la puerta mejorado Velocidad de apertura hasta 2,4 m/s Las puertas exteriores rápidas ASSA ABLOY se ajustan a muchas aplicaciones diferentes y ofrecen una excelente resistencia a los vientos fuertes. Su diseño único proporciona un sellado prácticamente perfecto, que hace que las puertas sean estables y protejan su entorno contra las corrientes de aire, la humedad y la suciedad. La alta velocidad de apertura y cierre garantiza una máxima eficiencia y le ayuda a ahorrar energía. Las puertas exteriores rápidas ASSA ABLOY garantizan la seguridad de su personal y equipamiento gracias a la ausencia de refuerzos combinada con una cortina flexible con capacidad de amoldarse. Un motor accionado por un convertidor de frecuencia hace que las puertas exteriores rápidas ASSA ABLOY sean extremadamente fiables. Los arranques y paradas suaves incrementan considerablemente la longevidad del motor. ASSA ABLOY HS8010P La ASSA ABLOY HS8010P es una puerta rápida de tamaño medio para aplicaciones exteriores de alto rendimiento. Para incrementar la iluminación natural, la cortina de la puerta puede estar provista de ventanas. Hay disponible una cortina opcional con un mayor aislamiento estático. ASSA ABLOY HS8010PL La ASSA ABLOY HS8010PL es una puerta rápida de gran tamaño para operaciones exteriores de alto rendimiento. Puede estar equipada con ventanas para incrementar la luz natural. Hay disponible una cortina opcional con un mayor aislamiento estático. ASSA ABLOY HS8020P La ASSA ABLOY HS8020P es una puerta rápida de tamaño medio para aplicaciones exteriores con vientos fuertes. La puerta presenta una excelente resistencia contra el viento, que llega a la clase 5 (EN12424). Para una mejor iluminación, la cortina de la puerta puede estar provista de ventanas. Hay disponible una cortina opcional con un mayor aislamiento estático. ASSA ABLOY HS8020PL La ASSA ABLOY HS8020PL es una puerta rápida de gran tamaño para aplicaciones exteriores. Las guías laterales reforzadas garantizan una apertura y cierre fáciles con vientos fuertes. Para incrementar la iluminación natural, la cortina de la puerta puede estar provista de ventanas. ASSA ABLOY HS8110P La puerta ASSA ABLOY HS8110P es una evolución de la ASSA ABLOY HS8010P. Esta puerta rápida de tamaño mediano presenta un sistema de accionamiento mejorado que ofrece una mayor durabilidad y confort. Puede estar equipada con ventanas para incrementar la luz natural. Hay disponible una cortina opcional con un mayor aislamiento estático.
