# Puertas exteriores rígidas de ASSA ABLOY. Lamas de aluminio pulido y grandes ventanas

- Propiedad del archivo: CONSTRUNARIO
- Formato: FIEBDC-3/2012
- Programa: Construnario Versión 3.51
- Fecha de los precios: 16/05/2024
- Divisa: EUR

**RR3000** u Puertas exteriores rígidas de ASSA ABLOY. Lamas de aluminio pulido y grandes ventanas
Puertas exteriores rígidas de ASSA ABLOY. Lamas de aluminio pulido y grandes ventanas ASSA ABLOY RR3000 Series Dimensiones máx. de la puerta (mm) dependiendo del modelo de puerta: ASSA ABLOY RR3000: 5000 mm x 5000 mm ASSA ABLOY RR3000 R: 6000 mm x 6000 mm ASSA ABLOY RR3000 Vision: 5000 mm x 5000 mm ASSA ABLOY RR3000 XXL: 8000 mm x 6000 mm Velocidad de apertura/cierre: hasta máx. 2,3/0,7 m/s dependiendo de los modelos de puerta Resistencia al viento clase 3-4 (EN 12424) Cortina de puerta: - lamas de aluminio anodizado de doble pared, ventanas opcionales Perfiles de color RAL opcionales Lamas perforadas opcionales Aluminio anodizado con paneles de policarbonato claros a prueba de impactos que logran un 70% más de transparencia Estos marcos laterales están fabricados en acero galvanizado y pueden estar recubiertos de pulvimetal de forma opcional en una amplia gama de colores RAL. Sistemas motores: Accionamiento estándar ASSA ABLOY MCC de frecuencia variable con arranque/parada suave y codificador absoluto Unidad de control: control gráfico de fácil comprensión Seguridad: Fotocélula de pre-movimiento y fotocélula de línea de puerta, banda de contacto de seguridad eléctrica opcionales Potencia del motor 1,1 KW Protección IP 55 Conexiones a la red 3L/(N)/PE 380/400/415/440/480V, 50/60 Hz² La puerta está diseñada de acuerdo con la Directiva sobre lugares de trabajo de la Normativa alemana para la prevención de accidentes (UVV) y las directrices armonizadas de la CE, incluida la EN 13241-1. Como puerta exterior o interior también adecuada como puerta de protección de láser Especial: Tecnología DiscDrive, las lamas de aluminio se enrollan sobre discos sin contacto. Puerta de alto rendimiento ASSA ABLOY RR3000 ISO Dimensiones máx. de la puerta: 7000 mm x 6000 mm Velocidad de apertura/cierre: hasta máx. 2,1/0,7 m/s Resistencia al viento clase 2-3 (EN 12424), DW >= 5000 mm clase 3, DW > 5000 mm clase 2 Coeficiente de transferencia de calor: hoja de puerta 1,4 W/m²K, puerta completa mín. 1,5 W/m²K (dependiendo del tamaño de puerta y de la especificación) Rango de temperaturas: -20 °C a +40 °C (lado de montaje) Cortina de la puerta: lamas tipo sándwich aislantes (50 x 200 mm) con bandejas de chapa metálica separadas térmicamente, RAL 9006, pintura en colores RAL opcional Lamas de ventana opcionales, enmarcadas con aluminio anodizado Sistemas de control: Accionamiento estándar ASSA ABLOY MCC de frecuencia variable con arranque/parada suave y codificador absoluto Potencia del motor 1,1 KW Protección IP 55 Conexiones a la red 3L/(N)/PE 380/400/415/440/480V, 50/60 Hz² Características de seguridad: Cortina de luz de serie, liberación de freno de salida opcional La puerta está diseñada de acuerdo con la Directiva sobre lugares de trabajo de la Normativa alemana para la prevención de accidentes (UVV) y las directrices armonizadas de la CE, incluida la EN 13241-1. Especial: Aislamiento térmico, panel aislante de 50 mm de espesor. Mínima pérdida de calor. Sin condensación. Excelente valor U. Diseño inteligente del eje superior: El diseño impide que las lamas de la puerta se toquen entre sí cuando la puerta se abre o se cierra, lo que se traduce en operaciones rápidas, fiables y silenciosas. Para obtener datos técnicos detallados especiales, consulte la descripción de la ficha técnica especial. La serie ASSA ABLOY RR3000 combina la máxima funcionalidad con un diseño moderno. El diseño moderno y elegante, que utiliza lamas de aluminio pulido y grandes ventanas, garantiza un aspecto atractivo y una perfecta integración en las fachadas de los edificios. La serie ASSA ABLOY RR3000 está disponible en varias versiones, además de la versión estándar mostrada: la ASSA ABLOY RR3000 R para espacios reducidos, la ASSA ABLOY RR3000 Vision para una alta transparencia, la ASSA ABLOY RR3000 XXL para grandes aberturas, la ASSA ABLOY RR3000 Hurricane para zonas en las que la resistencia al viento es de máxima importancia y la ASSA ABLOY RR3000 ISO para un mayor aislamiento. ASSA ABLOY RR3000 Con su atractiva cortina de aluminio, las puertas rápidas ASSA ABLOY RR3000 son ideales para aplicaciones industriales, comerciales y de alta seguridad en las que la velocidad es importante, la estética es crítica, el tráfico es frecuente y la seguridad de la puerta es primordial. Este diseño de puerta industrial robusto y elegante añade atractivo visual a cualquier entorno arquitectónico. La construcción metálica de la puerta ASSA ABLOY RR3000 la hace perfecta para aberturas exteriores de fabricación general, concesionarios de automoción, instalaciones de aparcamientos y centros de detención, por nombrar algunas aplicaciones. Su diseño sencillo patentado garantiza cientos de miles de ciclos sin mantenimiento. ASSA ABLOY RR3000 R La puerta rápida ASSA ABLOY RR3000 R es perfecta para el uso en aplicaciones en las que predominan las situaciones de instalación con espacio limitado, por ejemplo, en garajes subterráneos o en edificios de fabricación y logística en los que los obstáculos de construcción evitan la instalación de otros modelos de puerta. La puerta tiene un espacio de dintel mínimo y el motor está integrado en el marco lateral. Equipada con lamas perforadas que pueden proporcionar una circulación de aire optimizada. ASSA ABLOY RR3000 Vision Las puertas rápidas ASSA ABLOY RR3000 Vision están diseñadas para aplicaciones comerciales e industriales en las que la transparencia y la total visibilidad son importantes,la velocidad es esencial, la estética es crítica, el tráfico es frecuente y la seguridad de la puerta es vital. La ASSA ABLOY RR3000 Vision presenta paneles “full view” fabricados de cristal de policarbonato claro soportado por marcos de aluminio que proporcionan luz natural y crean un entorno de calidad para empleados y clientes por igual. El diseño robusto y atractivo incluye características de rendimiento que representan un valor añadido y garantizan la seguridad. La ASSA ABLOY RR3000 Vision ofrece seguridad y protección para empleados y equipamiento en aplicaciones como los edificios de fabricación y logística, los concesionarios de automoción, instalaciones de aparcamientos o los centros de distribución, entre otros. ASSA ABLOY RR3000 XXL La ASSA ABLOY RR3000 XXL se puede encontrar allí donde se necesitan pasos de puerta grandes y transitados. Esta puerta brillante y rápida se abre a altas velocidades, incluso en pasos de hasta 6 m de altura. La fotocélula sin contacto proporciona la seguridad necesaria. Estas puertas rápidas de metal para uso intensivo están diseñadas para tamaños de asta 8 m de anchura o 6 m de altura, y resultan ideales para el uso en instalaciones industriales con tráfico intenso. ASSA ABLOY RR3000 ISO La ASSA ABLOY RR3000 ISO combina el aislamiento térmico superior de una puerta seccional con las altas velocidades y la eficacia operativa de una puerta de alto rendimiento. Esta solución híbrida de última generación de ASSA ABLOY Entrance Systems se abre y se cierra a máxima velocidad y con una mínima pérdida energética. La ASSA ABLOY RR3000 ISO es la elección perfecta para centros de distribución, almacenes e instalaciones de fabricación. Para distribuidores, centros de logística, almacenes generales de depósito, fábricas en general y mucho más – la ASSA ABLOY RR3000 ISO puede adaptarse a requisitos comerciales altamente específicos y complejos. El grueso panel de 50 mm de espesor con aislamiento térmico mantiene el interior del edificio estable y aislado de las condiciones climatológicas exteriores. El cierre mejorado en el perímetro de la puerta limita las fugas de aire y ayuda a obtener un mayor valor U. La ASSA ABLOY RR3000 ISO puede optimizar el rendimiento energético de cualquier edificio y ayudarle a cumplir sus objetivos de sostenibilidad. Además, su diseño limpio y moderno contribuye al atractivo general de la fachada del edificio.
