# Puerta rápidas para cámaras de congelación, referencia HS9010PFR de ASSA ABLOY. Congeladores de tamaño mediano

- Propiedad del archivo: CONSTRUNARIO
- Formato: FIEBDC-3/2012
- Programa: Construnario Versión 3.51
- Fecha de los precios: 16/05/2024
- Divisa: EUR

**HS9010PFR** u Puerta rápidas para cámaras de congelación, referencia HS9010PFR de ASSA ABLOY. Congeladores de tamaño mediano
Puerta rápidas para cámaras de congelación, referencia HS9010PFR de ASSA ABLOY. Congeladores de tamaño mediano Tamaño mediano, máx. 4000 x 5500 mm Aplicaciones de congelador Construcción de acero galvanizado, acero inoxidable 304 opcional Sistema exclusivo de accionamiento directo de la puerta Velocidad de apertura hasta 2,4 m/s Cumpla las exigencias de las zonas de almacenamiento en frío con las puertas para almacenamiento en frío y para congelador ASSA ABLOY Las puertas para almacenamiento en frío y para congelador son extremadamente duraderas y permiten un tráfico rápido y eficiente. La rápida velocidad de funcionamiento en combinación con el sellado hermético garantiza un excelente control de temperatura y permite ahorrar energía. El sofisticado aislamiento celular evita la formación de escarcha y hielo. Las puertas para almacenamiento en frío y para congelador ASSA ABLOY garantizan la seguridad de su personal y equipamiento gracias a la ausencia de refuerzos combinada con una cortina flexible con capacidad de amoldarse. Un motor accionado por un convertidor de frecuencia hace que las puertas para almacenamiento en frío y para congelador sean extremadamente fiables. Los arranques y paradas suaves incrementan considerablemente la longevidad del motor. Todas las puertas para almacenamiento en frío y para congelador ASSA ABLOY están equipadas con un sistema de salida de emergencia. ASSA ABLOY HS9010PFR La ASSA ABLOY HS9010PFR está diseñada para entornos de congeladores de tamaño mediano y ofrece un rápido funcionamiento. La puerta puede configurarse para abrirse automáticamente cada 20-25 minutos y evitar así la formación de hielo en las guías laterales y la cortina. Las resistencias térmicas en las guías laterales y el motor ayudan a evitar la formación de hielo.
