# Puertas para salas blancas de ASSA ABLOY. Sellado prácticamente estanco

- Propiedad del archivo: CONSTRUNARIO
- Formato: FIEBDC-3/2012
- Programa: Construnario Versión 3.51
- Fecha de los precios: 16/05/2024
- Divisa: EUR

**H90GAT** u Puertas para salas blancas de ASSA ABLOY. Sellado prácticamente estanco
Puertas para salas blancas de ASSA ABLOY. Sellado prácticamente estanco ASSA ABLOY HS9020GAT Tamaño mediano, máx. 4000 x 4000 mm Aplicaciones estancas/de sala limpia Construcción de acero galvanizado, acero inoxidable 304 opcional Sistema de accionamiento por gravedad Velocidad de apertura hasta 1,2 m/s (opción: 2,0 m/s) ASSA ABLOY HS9030GAT Tamaño mediano, máx. 3500 x 3500 mm Aplicaciones estancas/de sala limpia Diseño compacto Construcción de acero galvanizado, acero inoxidable 304 opcional Sistema de accionamiento por gravedad Velocidad de apertura hasta 2,7 m/s ASSA ABLOY RR300 Clean Velocidad de apertura/cierre: hasta máx. 2,0/1,0 m/s Diseño de la puerta: acero inoxidable V2A Cortina de puerta: PVC claro Banda de contacto de seguridad eléctrica y fotocélula de línea de la puerta de serie. Guía de cable integrada Diseñada de acuerdo con la Directiva sobre lugares de trabajo de la Normativa alemana para la prevención de accidentes (UVV) y las directrices armonizadas de la CE, incluida la EN 13241-1. Especial: Autoapertura disponible de forma opcional. La batería UPS suministra corriente al sistema de control de la puerta en caso de corte eléctrico. Semáforo integrado en las columnas laterales opcional Actuador sin contacto: opción que permite una apertura rápida e higiénica con un simple movimiento de la mano El sistema de control ASSA ABLOY MCC puede estar equipado con una batería USP para un funcionamiento de emergencia tras un corte eléctrico Disponga de protección contra las corrientes de aire, la humedad, el polvo y la suciedad con las puertas para salas limpias ASSA ABLOY Las puertas para salas limpias presentan un sellado prácticamente estanco, que minimiza la caída de presión y protege su entorno contra las corrientes de aire, la humedad, el polvo y la suciedad. Las puertas cumplen los estándares internacionales sobre salas limpias y cuentan con la certificación del Instituto Fraunhofer. Son ideales para aplicaciones de sala limpia en las industrias farmacéutica, química, electrónica y micromecánica.Gracias a su apertura y cierre rápidos, así como a su elevada estanqueidad, reducen al mínimo la propagación de partículas aerotransportadas y el riesgo de contaminación. La rápida velocidad de apertura y cierre ayuda a controlar el intercambio de aire y reduce los agentes contaminantes. Un sistema de salida de emergencia garantiza la máxima seguridad para el personal y el equipamiento. ASSA ABLOY HS9020GAT La ASSA ABLOY HS9020GAT ofrece un sellado perfecto y requiere muy poco espacio. Una fiabilidad excepcional y un funcionamiento suave quedan garantizados por un motor accionado por un inversor de potencia. Esta tecnología garantiza arranques y paradas suaves, lo que incrementa considerablemente la longevidad del motor. Para incrementar la iluminación natural, la cortina de la puerta puede estar provista de ventanas. ASSA ABLOY HS9030GAT La ASSA ABLOY HS9030GAT es una puerta compacta y estanca para aplicaciones de tamaño mediano. Con motor integrado, se trata de la puerta para salas limpias más compacta del mercado. La rapidez de funcionamiento y el sellado perfecto reducen el consumo de energía y los costes debidos a filtraciones. Para incrementar la iluminación natural, la cortina de la puerta puede estar provista de ventanas. ASSA ABLOY RR300 Clean La ASSA ABLOY RR300 Clean está diseñada para aberturas de tamaño mediano. Proporciona una alta estanqueidad y rapidez de funcionamiento. La banda de contacto de seguridad evita accidentes incluso a altas velocidades. La ASSA ABLOY RR300 Clean también está disponible con un actuador sin contacto que permite abrir la puerta con solo agitar una mano. Esto reduce el riesgo de paso de contaminantes entre su mano y los marcos laterales de la puerta.
