# Puertas para la industria pesada de ASSA ABLOY. Para aberturas de gran tamaño y trabajo intensivo

- Propiedad del archivo: CONSTRUNARIO
- Formato: FIEBDC-3/2012
- Programa: Construnario Versión 3.51
- Fecha de los precios: 16/05/2024
- Divisa: EUR

**VL311ASSA** u Puertas para la industria pesada de ASSA ABLOY. Para aberturas de gran tamaño y trabajo intensivo
Garantice la eficiencia en condiciones exigentes con las puertas para la industria pesada duraderas y seguras de ASSA ABLOY Las puertas para la industria pesada están diseñadas para resistir las condiciones exigentes, como el lodo, suciedad, polvo, humedad, materiales corrosivos y abrasivos, vientos fuertes y temperaturas extremas. Robustas y fiables, ofrecen durabilidad a largo plazo y al mismo tiempo garantizan una máxima seguridad y un acceso eficiente a sus instalaciones. Todas están diseñadas para aberturas de gran tamaño y trabajo intensivo. La configuración prácticamente no conoce límites y las puertas se pueden diseñar para resistir vientos huracanados. Todas las puertas para la industria pesada están equipadas con un sistema de salida de emergencia. Puerta de lona de apertura vertical ASSA ABLOY VL3110 La puerta de lona de apertura vertical ASSA ABLOY VL3110 está diseñada para aberturas de tamaño medio y proporciona un sellado hermético en los entornos más severos. La combinación de pocas piezas móviles y una lona resistente a la corrosión convierte a esta puerta en la ideal para las exigentes aplicaciones mineras. Para las aberturas expuestas al tráfico intenso, la ASSA ABLOY VL3110 está disponible en una versión de alta velocidad. Para entornos extremadamente severos, la puerta ASSA ABLOY VL3110 también está disponible en una versión especial anticorrosión. Puerta de lona de apertura vertical ASSA ABLOY VL3116 La puerta de lona de apertura vertical ASSA ABLOY VL3116 está diseñada para aberturas de gran tamaño en entornos industriales extremos. El diseño exclusivo ofrece durabilidad, estanqueidad, eficiencia energética y un funcionamiento fiable. La larga vida útil se combina con una mínima necesidad de mantenimiento. Cada puerta está diseñada individualmente a la medida de sus requisitos de aplicación. Puertas de lona de apertura vertical ASSA ABLOY VL3190 Las puertas de lona de apertura vertical ASSA ABLOY VL3190 son la opción preferida para entradas exteriores extremadamente grandes. Proporcionan una operación rápida, segura y fiable en todo tipo de condiciones. Prácticamente no ocupan espacio y ofrecen una flexibilidad de diseño que permite casi cualquier dimensión de la puerta. Gracias a su excelente estanqueidad al aire y resistencia a los vientos fuertes, las puertas de lona de apertura vertical ASSA ABLOY VL3190 minimizan la pérdida de calor y ofrecen un entorno de trabajo fiable para las tareas exigentes.
