# Sistema de inmovilización automática de vehículos, referencia DE6190AR de ASSA ABLOY

- Propiedad del archivo: CONSTRUNARIO
- Formato: FIEBDC-3/2012
- Programa: Construnario Versión 3.51
- Fecha de los precios: 16/05/2024
- Divisa: EUR

**DE6190AR** Sistema de inmovilización automática de vehículos, referencia DE6190AR de ASSA ABLOY
Sistema de inmovilización automática de vehículos, referencia DE6190AR de ASSA ABLOY Sistema automático de inmovilización DE6190AR de ASSA ABLOY Fuerza de sujeción: 200 kN Longitud estándar del cable: Cable de motor 15 m, cable de sensor de puerta seccional 2,5 m, cable de sensor de plataforma 15 m Semáforo: Integrado en el carro Interbloqueo: Sensor para puerta seccional Sensor para plataforma Luz LED exterior: Tiene un sensor de luminosidad y se enciende automáticamente cuando está oscuro Anulación de interruptor de llave: Desconecta las funciones de interbloqueo Selector de modo invierno: La unidad hidráulica funciona en un circuito cerrado durante un minuto cada cuatro horas Opciones adicionales: Semáforo: Adicional exterior, con cable de 12 m Interbloqueo: Sensor para la detección de camiones (sensor Dock-IN) Sensor para guardabarros: Sensor que evita que el brazo de sujeción dañe los guardabarros del camión Equipo: Guías de rueda, instalación empotrada en hormigón. Guías de rueda, instalación con tornillos. El sistema automático de inmovilización DE6190AR de ASSA ABLOY está diseñado para garantizar la seguridad en todo momento, reduciendo al mínimo el riesgo de accidente o lesión durante los procesos de carga. Evite movimientos no planificados El brazo de sujeción redondo del sistema automático de inmovilización DE6190AR de ASSA ABLOY inmoviliza las ruedas del vehículo, evitando cualquier movimiento no planificado del vehículo durante los procesos de carga y descarga. Un desplazamiento lento accidental es imposible, y los vehículos no pueden ponerse en marcha durante el proceso de carga/descarga. Como se aplica una fuerza de sujeción constante durante todo el proceso, es una función de seguridad en la que puede confiar. Nuevas características y ventajas Control total con interbloqueo de doble víaEl sistema de interbloqueo de doble vía impide que las puertas del muelle se puedan abrir antes de que el sistema de inmovilización se encuentre en posición, y el brazo de sujeción se aleja de la rueda solo una vez que la puerta del muelle está cerrada. Con este sistema, las operaciones comienzan solo cuando el vehículo está acoplado al muelle de forma segura, y el vehículo nunca se pone en movimiento antes de que sea seguro hacerlo. Un sensor opcional impide que se produzcan daños en los guardabarros Gracias al nuevo brazo detector retráctil, el nuevo sistema automático de inmovilización DE6190AR de ASSA ABLOY también es adecuado para vehículos equipados con trampillas de carga/descarga. Cuando no está en uso, el brazo retráctil se repliega perfectamente en su posición junto con el sistema de inmovilización, lo que impide que se produzcan daños en las ruedas o la trampilla de carga/descarga. Con un sensor opcional en los guardabarros se evitan daños potenciales en camiones equipados con guardabarros. Fácil de instalar La instalación del sistema automático de inmovilización DE6190AR de ASSA ABLOY requiere una preparación mínima del edificio y utiliza muy poco espacio interior, ya que la unidad hidráulica va montada sobre el mismo sistema de inmovilización. Si desea tener la máxima seguridad en sus muelles de carga, no dude en elegir el sistema automático de inmovilización DE6190AR de ASSA ABLOY. Sistemas manuales de inmovilización Como solución de seguridad alternativa, también ofrecemos el sistema manual de inmovilización DE6090MR de ASSA ABLOY. Tiene las mismas funciones que el sistema automático, excepto que el brazo de sujeción para la rueda trasera del tráiler se acopla y libera de forma manual. El sistema manual incorpora también un sistema de inmovilización de doble vía que impide que las puertas del muelle se puedan abrir antes de que el sistema de inmovilización esté en su lugar y que el brazo de sujeción se retraiga antes de que la puerta del muelle esté cerrada.
