# Plataformas hidráulicas con labio abatible de ASSA ABLOY

- Propiedad del archivo: CONSTRUNARIO
- Formato: FIEBDC-3/2012
- Programa: Construnario Versión 3.51
- Fecha de los precios: 16/05/2024
- Divisa: EUR

**DL6010** u Plataformas hidráulicas con labio abatible de ASSA ABLOY
Plataformas hidráulicas con labio abatible de ASSA ABLOY SSA ABLOY DL6010S Swingdock Longitud estándar: 2000, 2250, 2500, 2770,3000, 3500, 4000, 4500 mm Ancho estándar: 1750, 2000, 2200 mm Capacidad de carga: 60 kN (6 toneladas) Rango de trabajo vertical: elevación por encima del muelle de hasta 520 mm, descenso por debajo del muelle de hasta 350 mm Grosor de la placa rugosa de la plataforma: 6/8 mm - 8/10 mm Carga puntual máx. de plataforma: 1,3 N/mm² (placa rugosa de 6 mm), 6,5 N/mm² (placa rugosa de 8 mm) Longitud y material del labio: Acero, 400/500 mm Clase de protección de cuadro de maniobras: IP 54 Rango de temperaturas del aceite hidráulico: -20 °C - +60 °C Válvulas magnéticas: 24 V/CC 18W S1 Tensión nominal: 400 V trifásica Potencia nominal del motor: 0,75 kW Estándar europeo: Plataformas EN1398 ASSA ABLOY DL6010SA Swingdock Autodock Longitud estándar: 2000, 2450, 3000, mm (otros tamaños bajo pedido) Ancho estándar AD: 3300, 3500, 3600, 3750 mm Anchura de plataforma: 2000, 2200 mm Capacidad de carga: 60 kN (6 toneladas) Rango de trabajo vertical: elevación por encima del muelle de hasta 430 mm, descenso por debajo del muelle de hasta 360 mm Grosor de la placa rugosa de la plataforma: 6/8 mm - 8/10 mm Carga puntual máx. de plataforma: 1,3 N/mm² (placa rugosa de 6 mm), 6,5 N/mm² (placa rugosa de 8 mm) Longitud y material del labio: Acero, 400/500 mm Clase de protección de cuadro de maniobras: IP 54 Tensión nominal: Trifásica 400 V, trifásica 230 V Potencia nominal del motor: 0,75 kW Estándar europeo: Plataformas EN1398 ASSA ABLOY DL6111SA Swingdock Autodock Longitud normal: 2000, 2450, 3000, mm (otros tamaños a petición) Ancho estándar AD: 3300, 3500, 3600, 3750 mm Anchura de plataforma: 2000, 2200 mm Capacidad de carga: 100 kN (10 toneladas), 150 kN (15 toneladas) Rango de trabajo vertical: elevación por encima del muelle de hasta 410 mm, descenso por debajo del muelle de hasta 310 mm Rango de trabajo vertical: elevación por encima del muelle de hasta 390 mm, descenso por debajo del muelle de hasta 340 mm Grosor de la placa rugosa de la plataforma 100 kN: 8/10 mm Grosor de la placa rugosa de la plataforma 150 kN: 10/12 mm Carga puntual máx. de plataforma: 6,5 N/mm² (placa rugosa de 8 mm y placa rugosa de 10 mm) Material y longitud de labio: acero, 500 mm Clase de protección de cuadro de maniobras: IP 54 Tensión nominal: trifásica 400 V, trifásica 230 V Potencia nominal del motor: 1,5 kW Estándar europeo: EN1398 Rampas nivelables ASSA ABLOY DL6010SR Swingdock Replacement Tamaño, longitud del foso: 1765 mm-3050 mm Tamaño, longitud estándar: 1750-3000 mm Tamaño, anchura del foso: 1730-2310 mm Tamaño, anchura estándar: 1700 mm-2250 mm Altura de plataforma: 600, 700 mm Capacidad de carga: 60 kN (6 toneladas) Rango de trabajo vertical: elevación por encima del muelle de hasta 400 mm, descenso por debajo del muelle de hasta 340 mm Grosor de la placa rugosa de la plataforma: 6/8 mm - 8/10 mm Carga puntual máx. de plataforma: 1,3 N/mm² (placa rugosa de 6 mm), 6,5 N/mm² (placa rugosa de 8 mm) Longitud y material del labio: Acero, 400/500 mm Clase de protección de cuadro de maniobras: IP 54 Tensión nominal: Trifásica 400 V, trifásica 230 V Potencia nominal del motor: 0,75 kW Estándar europeo: Plataformas EN1398 ASSA ABLOY DL6111S Swingdock 100 y 150 Longitud normal 100 kN: 2000, 2500, 3000, 3500, 4000 mm de Longitud normal 150 kN: 2000, 2500, 3000 mm Ancho normal: 2000, 2200 mm Capacidad de carga: 100 kN (10 toneladas), 150kN (15 toneladas) Rango de trabajo vertical: elevación por encima del muelle de hasta 490 mm, descenso por debajo del muelle de hasta 310 mm Rango de trabajo vertical: elevación por encima del muelle de hasta 390 mm, descenso por debajo del muelle de hasta 340 mm Grosor de la placa rugosa de la plataforma 100kN: 8/10 mm Grosor de la placa rugosa de la plataforma 150kN: 10/12 mm Carga puntual máx. de plataforma: 6,5 N/mm² (placa rugosa de 8 mm y placa rugosa de 10 mm) Material y longitud de labio: acero, 500 mm Clase de protección de cuadro de maniobras: IP 54 Tensión nominal: trifásica 400 V, trifásica 230 V Potencia nominal del motor: 1,5 kW Estándar europeo: EN1398 Rampas nivelables Las plataformas hidráulicas con labio hidráulico están diseñadas para permitir una carga y descarga seguras y eficientes y reducir al mínimo las paradas de producción. Esto ofrece una seguridad excepcional durante la descarga de mercancías, evitando lesiones personales y daños en el equipo. El mantenimiento se realiza rápida y fácilmente para garantizar el funcionamiento del equipo. Un labio biselado impide que los equipos de manipulación de materiales “toquen tierra”. Las plataformas hidráulicas con labio abatible presentan un soporte de labio muy robusto con placas soldadas. Todos los impactos se absorben de un modo óptimo evitando daños y prolongando la vida útil del equipo. Otra característica destacada es el diseño de labio con bisagras abiertas. Esta solución de bajo mantenimiento garantiza una operación sin problemas. El innovador y exclusivo sistema de control de muelles de la serie 950 de ASSA ABLOY ofrece un control perfecto de la plataforma, el abrigo de estanqueidad y la puerta, todo integrado en un único cuadro de maniobras. Unos pocos botones autoexplicativos hacen que el sistema sea fácil de utilizar. Ya no son necesarias otras unidades de dirección independientes ni cableados complejos. ASSA ABLOY DL6010S Swingdock La ASSA ABLOY DL6010S Swingdock es la solución estándar en aplicaciones industriales generales. El labio abatible salva de forma segura el espacio entre la rampa y la caja del vehículo. ASSA ABLOY DL6010SA Swingdock Autodock La plataforma ASSA ABLOY DL6010SA Swingdock Autodock ofrece un bastidor autoportante que facilita su integración en un edificio. Forma la base de un túnel de carga completo en el exterior del edificio que contiene todos los componentes apropiados: plataforma, abrigo de estanqueidad y puerta, convirtiéndola en una solución completa para los muelles de carga. Plataforma ASSA ABLOY DL6111SA Swingdock Autodock La plataforma ASSA ABLOY DL6111SA Swingdock Autodock ofrece un bastidor autoportante que facilita su integración en el edificio. Forma la base de un túnel de carga completo en el exterior del edificio que contiene todos los componentes apropiados: plataforma, abrigo de estanqueidad y puerta, convirtiéndola en una solución completa para los muelles de carga. Es una plataforma de alta resistencia con una capacidad de carga de 100 kN o de 150 kN de manera opcional. Su construcción fiable y resistente garantiza un alto rendimiento durante la tarea de manipulación de cargas pesadas. ASSA ABLOY DL6010SR Swingdock Replacement La plataforma ASSA ABLOY DL6010SR Swingdock Replacement es una solución de actualización rentable para sustituir plataformas de muelles de carga obsoletas. Disponible en muchos tamaños y con diseños de marco flexibles, permite sustituir plataformas existentes sin reconstrucción. ASSA ABLOY DL6111S Swingdock 100 y 150 La plataforma ASSA ABLOY DL6111S Swingdock una plataforma de alta resistencia con una capacidad de carga de 100 kN o de 150 kN de manera opcional. Su construcción fiable y resistente garantiza un alto rendimiento durante la dura tarea de manipulación de cargas pesadas.
