# Plataforma Teledock Isodock, referencia DL6020TI de ASSA ABLOY. Minimiza pérdidas de energía en instalaciones de almacenamiento en frío

- Propiedad del archivo: CONSTRUNARIO
- Formato: FIEBDC-3/2012
- Programa: Construnario Versión 3.51
- Fecha de los precios: 16/05/2024
- Divisa: EUR

**DL6020TI** u Plataforma Teledock Isodock, referencia DL6020TI de ASSA ABLOY. Minimiza pérdidas de energía en instalaciones de almacenamiento en frío
Plataforma Teledock Isodock, referencia DL6020TI de ASSA ABLOY. Minimiza pérdidas de energía en instalaciones de almacenamiento en frío Longitud nominal: 2000, 2500, 3000 mm Ancho nominal: 2000, 2200 mm Capacidad de carga: 60 kN (6 toneladas) Rango de trabajo vertical: elevación por encima del muelle de hasta 520 mm, descenso por debajo del muelle de hasta 460 mm Grosor de la placa rugosa de la plataforma: 8/10 mm Carga puntual máx. de plataforma: 6,5 N / mm² (placa rugosa de 8 mm) Espesor del aislamiento: 40 mm Material y longitud de labio: acero o aluminio, 1000 mm Opción de labio: labio estrecho/lenguas retráctiles Protección del cuadro de maniobras: clase IP 54 Rango de temperaturas del aceite hidráulico: -20°C - +60°C Válvulas magnéticas: 24 V / CC 18W S1 Tensión nominal: 400 V trifásica Potencia nominal del motor: 1,5 kW Estándar europeo: EN 1398 Plataformas La plataforma Teledock Isodock ha sido diseñada de manera que las fuerzas de impacto causadas por los vehículos al acoplarse son absorbidas por el suelo del edificio. Los topes evitan daños en los edificios. La base a prueba de congelación está separada del suelo del edificio por un hueco que alberga la puerta seccional, no como una construcción separada del edificio. Se evitan así complicadas construcciones. El innovador y exclusivo sistema de control de muelles de la serie 950 de ASSA ABLOY ofrece un control perfecto de la plataforma, el abrigo de estanqueidad y la puerta, todo integrado en un único cuadro de maniobras. Unos pocos botones autoexplicativos hacen que el sistema sea fácil de utilizar. Ya no son necesarias otras unidades de dirección independientes ni cableados complejos. ASSA ABLOY DL6020TI Teledock Isodock La ASSA ABLOY DL6020TI Teledock Isodock es una plataforma con labio telescópico de bajo consumo diseñada para instalaciones de almacenamiento en frío. Se entrega premontada, lista para la instalación, incluyendo el panel aislante del fondo. La unidad completa se coloca en el foso preparado.
