# Plataforma para vehículos grandes y pequeños Combidock de ASSA ABLOY. Para vehículos de todos los tamaños

- Propiedad del archivo: CONSTRUNARIO
- Formato: FIEBDC-3/2012
- Programa: Construnario Versión 3.51
- Fecha de los precios: 16/05/2024
- Divisa: EUR

**DL6030C** u Plataforma para vehículos grandes y pequeños Combidock de ASSA ABLOY. Para vehículos de todos los tamaños
Plataforma para vehículos grandes y pequeños Combidock de ASSA ABLOY. Para vehículos de todos los tamaños Longitud nominal: 3000, 3500, 4000 mm Ancho nominal: 2000 mm Capacidad de carga: camiones 60 kN (6 toneladas), furgonetas 20 kN (2 toneladas) Rango de trabajo vertical: elevación por encima del muelle de hasta 590 mm, descenso por debajo del muelle de hasta 650 mm Grosor de la placa rugosa de la plataforma: 8/10 mm Carga puntual máx. de plataforma: 6,5 N/mm² (placa rugosa de 8 mm) Material y longitud de labio: aluminio, 500 mm Clase de protección de cuadro de maniobras: IP 54 Tensión nominal: 400 V trifásica Potencia nominal del motor: 1,5 kW Cuadro de maniobras: modo para camión/furgoneta estándar, botón automático de impulso. Opcional con accionamiento de puerta Estándar europeo: EN 1398 Plataformas Permita un manejo eficiente de vehículos de todos los tamaños con la plataforma para vehículos grandes y pequeños Combidock El innovador y exclusivo sistema de control de muelles para camiones de la serie 950 de ASSA ABLOY ofrece un control perfecto de la plataforma, el abrigo de estanqueidad y la puerta, todo integrado en un único cuadro de maniobras. Unos pocos botones autoexplicativos hacen que el sistema sea fácil de utilizar. Ya no son necesarias otras unidades de dirección independientes ni cableados complejos. Un sistema de control de seguridad especial asegura que la plataforma acompañe automáticamente los movimientos verticales de la caja del vehículo. Si ésta se moviera horizontalmente, el mismo sistema automático mantendría el labio asentado contra la caja permitiendo un paso seguro y suave. ASSA ABLOY DL6030C Combidock La ASSA ABLOY DL6030C Combidock presenta un labio telescópico en aleación de aluminio de alta estabilidad. Dado que el labio es extremadamente plano, permite una transición más suave entre la plataforma y la caja del vehículo. Esto supone ventajas tanto ergonómicas como económicas gracias a una reducción de los impactos para las personas y a un menor desgaste y averías en los equipos de manipulación.
