# Abrigos de cojines para furgonetas de ASSA ABLOY. Facilita el proceso de carga

- Propiedad del archivo: CONSTRUNARIO
- Formato: FIEBDC-3/2012
- Programa: Construnario Versión 3.51
- Fecha de los precios: 16/05/2024
- Divisa: EUR

**DS6060VC** u Abrigos de cojines para furgonetas de ASSA ABLOY. Facilita el proceso de carga
Abrigos de cojines para furgonetas de ASSA ABLOY. Facilita el proceso de carga Altura estándar: 2 000 mm Ancho estándar: 3250 mm Densidad de espuma: 18 kg/m3 Color de lona: negro Señales en cojín inferior: cinta de advertencia amarilla/negra, señal de aviso “no pisar” Señales en cojín superior: cinta de advertencia amarilla/negra Placa posterior: placa de madera resistente al agua, 19 mm de espesor Marco del techo: perfiles de aluminio, perfiles de acero galvanizado Material de cojines y techo: poliéster de una capa de alta calidad Espesor: 0,5 mm Peso: Aprox. 680 g/m2 Material techo, lona superior: poliéster de doble capa de alta calidad Espesor: 3,0 mm Peso: Aprox. 3400 g/m2 Inflamabilidad, todas las cortinas: DIN 75200 Los abrigos de cojines para furgonetas se han desarrollado para utilizarse específicamente para muelles de carga en centros de distribución de paquetería, donde las furgonetas se desplazan marcha atrás hasta el muelle de carga, con las puertas traseras abiertas. Facilitan un flujo eficiente e ininterrumpido durante la carga y descarga y reducen el riesgo de daños en el muelle de carga, permitiendo que las furgonetas de reparto se aproximen marcha atrás al muelle de carga de forma segura. Cuando una furgoneta se acopla al muelle, los abrigos con cojines crean un sellado hermético entre las puertas traseras abiertas de la furgoneta y la entrada del muelle de carga, mejorando la seguridad de las instalaciones y la climatizacion interior del edificio. Eficiencia energética y un entorno mejorado El efecto de sellado hermético alrededor del muelle de carga mejora la eficiencia energética de las instalaciones –especialmente en aquellas en las que se utiliza el “concepto de dedo” y sistemas de cintas transportadoras – en comparación con un muelle de carga que no utiliza abrigos con cojines, lo que permite lograr ahorros de energía de hasta un 50%. Además, como el clima interior mejora cuando se minimiza la transferencia de temperatura, puede estar seguro de que sus trabajadores estarán más cómodos durante las operaciones de carga y descarga. Excelente protección contra el clima Al eliminar los espacios abiertos entre la furgoneta y el muelle de carga se consigue una protección continua contra el clima durante el proceso de carga/descarga. Y con el techo opcional se puede incrementar aún más la protección de los muelles de carga. Facilita el proceso de carga La carga manual es muy fácil, ya que los conductores pueden circular de forma segura desde el interior de las instalaciones a sus furgonetas, pasando sobre el cojín inferior. Y si la carga se realiza con una transpaleta o una jaula con ruedas, se puede retirar el cojín inferior del abrigo para permitir el uso de una placa de muelle manual que garantice la transferencia segura de las mercancías a la furgoneta. El abrigo de cojines para furgonetas ASSA ABLOY DS6060VC es resistente y fiable y le ayudará a garantizar la eficiencia de las operaciones de carga/descarga en sus instalaciones.
