# Túneles de carga independientes de ASSA ABLOY. Plataforma, abrigo y puerta

- Propiedad del archivo: CONSTRUNARIO
- Formato: FIEBDC-3/2012
- Programa: Construnario Versión 3.51
- Fecha de los precios: 16/05/2024
- Divisa: EUR

**LH608ASSA** u Túneles de carga independientes de ASSA ABLOY. Plataforma, abrigo y puerta
Túneles de carga independientes de ASSA ABLOY. Plataforma, abrigo y puerta Túnel de carga independiente de uso intensivo ASSA ABLOY LH6080L Longitud estándar: 2000, 2450, 3000 mm (otros tamaños bajo pedido) Ancho estándar: 3300, 3500, 3600, 3750 mm (otros tamaños bajo pedido) Espesor del aislamiento: 40 mm Espesor del material: placa de acero perfilada de 0,6 mm Tratamiento superficial: galvanizado en caliente Resistencia básica al viento 0,84 kN/m2 Resistencia básica a la nieve 2,00 kN/m2 Resistencia a cargas de acumulaciones de nieve 3,50 kN/m2 Túnel de carga independiente en versión básica ASSA ABLOY LH6081L Longitud estándar: 2000, 2450, 3000 mm (otros tamaños bajo pedido) Ancho estándar: 3300, 3500, 3600 mm (otros tamaños bajo pedido) Espesor del aislamiento: 40 mm Espesor del material: 0,63 mm Tratamiento superficial: galvanizado en caliente Resistencia básica al viento 0,65 kN/m2 Resistencia básica a la nieve 0,89 kN/m2 Resistencia a cargas de acumulaciones de nieve 1,78 kN/m2 Los túneles de carga son una solución de aislamiento económica que contribuye a ahorrar energía y a mejorar el entorno de trabajo. Contienen todos los componentes necesarios para un muelle de carga completo: plataforma, abrigo y puerta. Junto con la plataforma Autodock® y un túnel con paneles de cerramiento aislado o no, se constituye un punto de carga completo e independiente. El túnel de carga posibilita el traslado de la zona de carga y descarga actual fuera del edificio, liberando así espacio de suelo en el interior. No se requieren grandes modificaciones en el edificio. Debido a que garantiza el aislamiento térmico entre edificio y muelle, el túnel de carga puede utilizarse en aplicaciones de temperatura controlada. Túnel de carga independiente de uso intensivo ASSA ABLOY LH6080L El túnel de carga independiente de uso intensivo ASSA ABLOY LH6080L está diseñado para aplicaciones de uso intensivo y es adecuado para cualquier zona geográfica con una carga de nieve de hasta to 2,0 kN/m2. Túnel de carga independiente en versión básica ASSA ABLOY LH6081L El túnel de carga independiente en versión básica ASSA ABLOY LH6081L está diseñado para aplicaciones estándar y es adecuado para cualquier zona geográfica con una carga de nieve de hasta to 0,89 kN/m2.
