# Válvula de mariposa asiento blando tipo Wafer de TTV. DN: 32 mm. Torque válvula 6 bar:3/10 bar:6/12 bar: 9

- Propiedad del archivo: CONSTRUNARIO
- Formato: FIEBDC-3/2012
- Programa: Construnario Versión 3.51
- Fecha de los precios: 11/11/2022
- Divisa: EUR

**WA32TTV** u Válvula de mariposa asiento blando tipo Wafer de TTV. DN: 32 mm. Torque válvula 6 bar:3/10 bar:6/12 bar: 9
Rango DN 32-1600 PN 10, 16, 25, 150#, 300# Materiales Cuerpo: fundición nodular, acero, acero inoxidable, Dúplex, Superdúplex,…. Mariposa: fundición nodular, acero, acero inoxidable, bronce aluminio, Dúplex, Monel, Uranus, Hastelloy,… Eje: AISI 316, 304, 420, Monel, Dúplex, Superdúplex, … Asiento: EPDM, NBR, Hypalon, Viton, Polisopreno, Silicona, Epiclorhidrina,…. Otros materiales bajo petición Características de diseño Diseño concéntrico Cuerpo de una sola pieza con cuatro orejetas de centraje que permite la instalación entre bridas en puntos intermedios de la red. Aplicaciones Agua: riego, agua potable, agua de mar, abastecimiento de agua, estaciones de bombeo, aguas industriales, aguas residuales, protección contra incendios, torres de refrigeración Industria: alimenticia, papelera, química y petroquímica, azucarera, cemento, petrolífera, siderúrgica,… Generación de energía: hidroeléctrica, termosolar, ciclo combinado, …. Sector naval y ambiente marino Minería Calefacción Aire acondicionado Aire comprimido Construcción
