# Válvula de mariposa asiento blando tipo Lug de TTV. Con actuador neumático simple efecto. DN: 32 mm

- Propiedad del archivo: CONSTRUNARIO
- Formato: FIEBDC-3/2012
- Programa: Construnario Versión 3.51
- Fecha de los precios: 11/11/2022
- Divisa: EUR

**ASR40TTV** u Válvula de mariposa asiento blando tipo Lug de TTV. Con actuador neumático simple efecto. DN: 32 mm
Rango DN.32-3000 PN 10, 16, 25, 150# Materiales Cuerpo: fundición nodular, acero, acero inoxidable, Dúplex, Superdúplex,…. Mariposa: fundición nodular, acero, acero inoxidable, bronce aluminio, Dúplex, Monel, Uranus, Hastelloy,… Eje: AISI 316, 304, 420, Monel, Dúplex, Superdúplex, … Asiento: EPDM, NBR, Hypalon, Viton, Polisopreno, Silicona, Epiclorhidrina,…. Otros materiales bajo petición
