# Válvulas de mariposa altas prestaciones con asiento PTFE, tipo Wafer de TTV. DN: 32 mm

- Propiedad del archivo: CONSTRUNARIO
- Formato: FIEBDC-3/2012
- Programa: Construnario Versión 3.51
- Fecha de los precios: 11/11/2022
- Divisa: EUR

**PTFEWA32TTV** u Válvulas de mariposa altas prestaciones con asiento PTFE, tipo Wafer de TTV. DN: 32 mm
Rango DN.32-300 PN 10, 16, 150# Materiales Cuerpo: fundición nodular (GJS500.7) recubierto con rilsan CF-8M Mariposa: PTFE, PFA, UHMWPE, CF-8M Eje: AISI 316, 17-4PH Empaquetamiento: Vitón
