# Válvulas de mariposa altas prestaciones con asiento de metal concéntrica de TTV. DN: 40

- Propiedad del archivo: CONSTRUNARIO
- Formato: FIEBDC-3/2012
- Programa: Construnario Versión 3.51
- Fecha de los precios: 11/11/2022
- Divisa: EUR

**CON40TTV** u Válvulas de mariposa altas prestaciones con asiento de metal concéntrica de TTV. DN: 40
Rango DN.40-1200 Wafer, Lug, Bridas Temperaturas: -190ºC + 850ºC Materiales Cuerpo: fundición nodular, acero, acero inoxidable,… Mariposa: fundición nodular, acero inoxidable, bronce aluminio,… Eje: AISI 316, 304, 420, Monel, Dúplex, Superdúplex,… Otros materiales bajo petición
