# Actuador electromecánico para puertas basculantes, modelo 550 de Puertas Move. 230V. Contrapesada

- Propiedad del archivo: CONSTRUNARIO
- Formato: FIEBDC-3/2012
- Programa: Construnario Versión 3.51
- Fecha de los precios: 18/06/2021
- Divisa: EUR

**ACTUADOR550** u Actuador electromecánico para puertas basculantes, modelo 550 de Puertas Move. 230V. Contrapesada
ACTUADOR ELECTROMECANICO 230V • Seguridad anti-aplastamiento: dispositivo electrónico de regulación par motor y CODIFICADOR. • Finales de carrera microswitch integrados para una mayor frecuencia de uso. • Desbloqueo interno y predisposición para desbloqueo externo con llave personalizada. Eleva y abre la puerta mediante palancas laterales o brazos.
