# Automatismo electromecánico para persiana enrollable, modelo RL200 de Puertas Move. Tracción eje

- Propiedad del archivo: CONSTRUNARIO
- Formato: FIEBDC-3/2012
- Programa: Construnario Versión 3.51
- Fecha de los precios: 18/06/2021
- Divisa: EUR

**RL200** u Automatismo electromecánico para persiana enrollable, modelo RL200 de Puertas Move. Tracción eje
Persiana hasta 180kg de peso. Reversible, disponible con electro freno. Sistema patentado que memoriza la posición de los finales de carrera.
