# Panel cubierta con tapajuntas 2 grecas de 100 mm de espesor de Panel Sandwich Plus Iberia

- Propiedad del archivo: CONSTRUNARIO
- Formato: FIEBDC-3/2012
- Programa: Construnario Versión 3.51
- Fecha de los precios: 13/06/2023
- Divisa: EUR

**CPAN1116** m2 Panel cubierta con tapajuntas 2 grecas de 100 mm de espesor de Panel Sandwich Plus Iberia
Panel cubierta con tapajuntas 2 grecas de 100 mm de espesor de Panel Sandwich Plus Iberia Espesores nominales 30 mm (+- 3 mm) Densidad media de la espuma 40 kg/m3 (+-2 kg/m3) Peso panel sandwich 10.60 kg/m2 Volumen panel sandwich 30 m2/m3 Ancho útil panel sandwich 1.000 mm (+- 3 mm) Rectitud 0 mm (+- 5 mm) Contracción - Combado longitudinal 0 mm (+- 5 mm) Resistencia a compresión 0,076 MPa Resistencia a tracción 0,082 MPa Reacción al fuego PUR-UNE 13501-1 =30 mm - B-s3-d0 / >30mm - C-s3-d0 Reacción al fuego PIR-UNE 13501-1 B-s2-d0 Comportamiento al fuego exterior Broof (t1) para espesor chapa >0,4mm El Panel Sandwich con Tapajuntas es el mejor panel sandwich para cubiertas debido a su excelente relación calidad precio y a su facilidad de montaje. Este tipo de chapa sandwich es muy usado para cubiertas industriales y comerciales. Al tratarse de un panel sandwich barato, es común ver chapa para tejado sandwich en el ámbito residencial. Actualmente se encuentran en casas panel sandwich con techo sandwich. También en pérgolas, cocheras, porches, casas, etc. Disponemos de stock permanente de panel cubierta sandwich con tapajuntas en los espesores más comunes de 30 y 40 mm en Blanco Pirineo (1006) y Rojo Teja (7001). Bajo pedido en los espesores hasta 120 mm y otros colores: Gris (RAL 9007), Verde Navarra (3000), Azul Lago (4000), Verde Primavera (3001), etc. Se pueden realizar pedidos de placa sandwich con cortes a medida. La cubierta panel sandwich con tapajuntas 2 grecas está compuesta por una chapa grecada de acero prelacado con dos grecas conformadas y perfiladas confiriéndole una gran capacidad mecánica. En su interior, una capa de aislante de Poliuretano (PUR) o Poli-isocianurato (PIR) inyectado de 40kg/m3 le proporcionan al panel de sandwich con tapajuntas unas altas propiedades de aislamiento térmico y acústico. El tapajuntas es un remate de acero prelacado que se coloca encima de las uniones de la chapa sandwich y garantiza la estanqueidad a la cubierta haciéndolo resistente a la lluvia, viento y humedad. Además proporciona un mejor aspecto al ocultar la tornillería dejando un acabado uniforme. Su instalación para techos inclinados con una pendiente mínima del 7% es rápida y sencilla. En Panel Sandwich Plus fabricamos todo tipo de remate y perfiles en el mismo color que el tejado sandwich para perfeccionar el montaje y obtener un resultado estético y limpio.
