# Sirena convencional de incendio exterior óptico-acústica de la marca Morley . Color rojo

- Propiedad del archivo: CONSTRUNARIO
- Formato: FIEBDC-3/2012
- Programa: Construnario Versión 3.51
- Fecha de los precios: 02/07/2021
- Divisa: EUR

**209053006** u Sirena convencional de incendio exterior óptico-acústica de la marca Morley . Color rojo
Sirena Morley covencional de incendio exterior óptico-acústica. Color rojo
