# Generador de ozono GEN-OZ05 de Hommax. Desinfección y purificación del aire

- Propiedad del archivo: CONSTRUNARIO
- Formato: FIEBDC-3/2012
- Programa: Construnario Versión 3.51
- Fecha de los precios: 02/07/2021
- Divisa: EUR

**339901082** u Generador de ozono GEN-OZ05 de Hommax. Desinfección y purificación del aire
Generador de ozono diseñado para la desinfección y purificación del aire. El ozono (O3) destruye la estructura de la membrana microbiana, consiguiendo un efecto bactericida capaz de matar las bacterias en el aire y en la superficie de los objetos. La desinfección con ozono no causa contaminación secundaria y reduce el costo de compras repetidas de desinfectantes. Generación de ozono por efecto corona a partir del oxígeno presente en el aire, no precisa consumibles.
