# Medidor de calidad del aire CA-IoT de Hommax. Con conexión WiFi

- Propiedad del archivo: CONSTRUNARIO
- Formato: FIEBDC-3/2012
- Programa: Construnario Versión 3.51
- Fecha de los precios: 02/07/2021
- Divisa: EUR

**339901085** u Medidor de calidad del aire CA-IoT de Hommax. Con conexión WiFi
Medidor de calidad del aire, con conexión wifi para la visualización de datos en la nube. Proporciona a través de la nube supervisión y visualización gráfica de la evolución de la calidad del aire en los distintos sensores de la instalación. Concebido para la supervisión de la calidad del aire en aulas, oficinas, salas de conferencia, etc... Permite monitorizar la ventilación de los espacios, con el fin de minimizar los riesgos de propagación de Covid-19.
