# Esmalte sintético brillante de alta calidad, referencia Valrex Brillante de Valentine

- Propiedad del archivo: CONSTRUNARIO
- Formato: FIEBDC-3/2012
- Programa: Construnario Versión 3.51
- Fecha de los precios: 05/07/2021
- Divisa: EUR

**VALBRIL** l Esmalte sintético brillante de alta calidad, referencia Valrex Brillante de Valentine
Esmalte sintético brillante de alta calidad para la protección y decoración de maderas y metales, en exterior e interior. Muy fácil de aplicar. Permite obtener un buen lacado. Con excelente poder de cubrición, cuenta con buena flexibilidad, lo que le permite acompañar los movimientos naturales de la madera. Disponible en una gama de colores listos y una amplia gama de colores mediante el sistema Multicolor 3G.
