# Sistema de gestión de riesgos, referencia psm2200 de Digitek. Para todos los sectores

- Propiedad del archivo: CONSTRUNARIO
- Formato: FIEBDC-3/2012
- Programa: Construnario Versión 3.51
- Fecha de los precios: 07/07/2021
- Divisa: EUR

**psm2200** u Sistema de gestión de riesgos, referencia psm2200 de Digitek. Para todos los sectores
El sistema psm2200 (Prime Security Management 2200), gestiona y controla sistemas de seguridad. Los datos de los sistemas de seguridad y control del edificio se integran y se muestran en una única aplicación central de gestión: Control de accesos, Video vigilancia y sistemas de CCTV Detección de incendios Seguridad intrusión y muchas más
