# Caldera mural de condensación de gas, referencia Vitodens 200-W de Viessmann. Disponible como caldera o equipo mixto

- Propiedad del archivo: CONSTRUNARIO
- Formato: FIEBDC-3/2012
- Programa: Construnario Versión 3.51
- Fecha de los precios: 11/11/2022
- Divisa: EUR

**Vitodens 200-W** u Caldera mural de condensación de gas, referencia Vitodens 200-W de Viessmann. Disponible como caldera o equipo mixto
Caldera mural de condensación de gas flexible y eficiente con intercambiador de calor radial de acero inoxidable, Display de pantalla táctil de color y regulación con aplicación Vitotrol App a través de Internet opcional Vitodens 200-W es la caldera mural de condensación de gas ideal para viviendas en propiedad, unifamiliares y plurifamiliares. Gracias a sus medidas compactas y funcionamiento silencioso se puede montar sin problemas en un armario de la cocina. Vitodens 200-W: disponible como caldera o equipo mixto Vitodens 200-W está disponible opcionalmente como caldera con suministro de agua caliente separado o como equipo mixto con un intercambiador de placas en los equipos con una potencia de hasta 35 kW. La gran ventaja del equipo mixto (modelo BK2B) Gran confort de agua caliente gracias a la función de mantenimiento de la temperatura
