# Equipo híbrido para la calefacción y el aire acondicionado, modelo Vitocaldens 222-F de Viessmann

- Propiedad del archivo: CONSTRUNARIO
- Formato: FIEBDC-3/2012
- Programa: Construnario Versión 3.51
- Fecha de los precios: 11/11/2022
- Divisa: EUR

**Vitocaldens 222-F** u Equipo híbrido para la calefacción y el aire acondicionado, modelo Vitocaldens 222-F de Viessmann
Dos tecnologías punta en eficiencia combinadas en un solo equipo inteligente: bomba de calor y caldera de condensación a gas Permite de manera cómoda tanto el calentamiento como el aire acondicionado gracias al funcionamiento reversible (en los modelos AC - aire acondicionado) Grandes ahorros gracias a la cobertura básica térmica con el calor del medio ambiente con la bomba de calor Funcionamiento combinado inteligente de ambos generadores en base a las tarifas de combustible Gran fiabilidad de funcionamiento gracias a los dos generadores integrados Regulación integrada Vitotronic 200 con gestor de energía Hybrid Pro Control: determina de manera automática el sistema de funcionamiento más eficiente para el modo seleccionado: Economía o Ecología Gran confort de agua caliente sanitaria gracias al interacumulador integrado con capacidad para 130 litros Posibilidad de óptimo rendimiento y eficiencia consumiendo la corriente autogenera por paneles fotovoltaicos Gestionable en remoto desde un móvil a través de Internet con la interfaz Vitoconnect y aplicaciones gratuitas Viessmann tanto para iOs como para Android Clase de eficiencia energética A++ * Clase de eficiencia energética preparación de agua sanitaria: A
