# Sistema de extinción automática de incendios en cocinas, referencia Fireline de Sistecoin

- Propiedad del archivo: CONSTRUNARIO
- Formato: FIEBDC-3/2012
- Programa: Construnario Versión 3.51
- Fecha de los precios: 09/07/2021
- Divisa: EUR

**FIRELINE** u Sistema de extinción automática de incendios en cocinas, referencia Fireline de Sistecoin
COMPONENTES DEL SISTEMA Cilindro cargado con AFFF Herraje Válvula ILP Disparo Manual Manómetro Latiguillo descarga Tubo Fireline detector Central de control Difusores El sistema Fireline consiste en: La detección del sistema se realiza a través de un tubo fabricado en polímeros termoplásticos de última tecnología. Cuando el tubo recibe Ia acción de Ia llama este rompe liberando Ia presión y permitiendo Ia apertura de Ia válvula. Se produce Ia descarga del agente extintor a traves de los difusores. El sistema incluye el cilindro con el agente extintor y el sistema de descargo, el sistema de detección y los difusores de descarga. Además de elementos adicionales como armario de extintor, accionamiento manual del sistema, presostoto, central de control, etc... segun las necesidades de Ia instalación.
