# Sistema directo de extinción de incendios, referencia STC-Fireline DLP de Sistecoin

- Propiedad del archivo: CONSTRUNARIO
- Formato: FIEBDC-3/2012
- Programa: Construnario Versión 3.51
- Fecha de los precios: 09/07/2021
- Divisa: EUR

**STCFIRELINE** u Sistema directo de extinción de incendios, referencia STC-Fireline DLP de Sistecoin
SISTECOIN dispone de una gama desarrollada para la extinción de fuegos ocasionados en pequeñas y centralizadas instalaciones de forma instantánea y eficaz, como por ejemplo vehículos, cuadros eléctricos, maquinaria industrial, etc... APLICACIONES Y CONFIGURACIONES El tubo Fireline presta multitud de servicios en la extinción de incendios y tiene varias configuraciones APLICACIONES Industrias químicas, Industria farmacéutica, Universidades, Cocinas individuales, Cocinas colectivas, Vehículos, Telecomunicaciones, Cuadros eléctricos, Centros de datos, Archivos, Maquinaría industrial, Motores. Estos sistemas de extinción pueden diseñarse a baja o alta presión en función del agente extintor. CONFIGURACIONES EXTINCIÓN DIRECTA: formado por cilindro, válvula, herraje de sujeción, tubo FIRELINE detector y final de linea. El tubo FIRELINE es utilizado como detector y como sistema de descarga del agente extintor. El incremento de temperatura rompe el tubo creando un agujero cilíndrico perfecto que sirve como difusor, descargando el agente extintor directamente sobre el foco del incendio. Este sistema es ideal para volúmenes cerrados inferiores a 1 m3.
