# Solución de control de accesos independiente, referencia NETAXS-123 de Honeywell

- Propiedad del archivo: CONSTRUNARIO
- Formato: FIEBDC-3/2012
- Programa: Construnario Versión 3.51
- Fecha de los precios: 09/07/2021
- Divisa: EUR

**NETAXS-123** u Solución de control de accesos independiente, referencia NETAXS-123 de Honeywell
Flexibilidad 3 en 1 Gestión como panel independiente a través de la nube o con el software de integración WIN-PAK Utilice NetAXS para una gran diversidad de trabajos: desde control básico de accesos para una o múltiples instalciones hasta seguridad de nivel empresarial con accesos, vídeo e intrusión totalmente integrados Instalación más rápida El hardware nativo basado en IP con capacidad de alimentación a través de Internet (PoE) elimina el cableado adicional del módulo de red y simplifica la alimentación del panel El montaje junto a la puerta utilizando la caja de plástico reduce el cableado Caja metálica con alimentación de 4 amperios incluida y batería de reserva disponible para instalaciones tradicionales o renovaciones Menor coste de la propiedad Amplíe el sistema de una puerta para gestionar 2 o 3 puertas* con placas complementarias de 1 y 2 puertas Añada paneles adicionales y gestione utilizando la interfaz integrada vía Ethernet Virtual Loop (EVL)** o bucles RS-485 Permite la instalación de lectores a cada lado de la puerta sin accesorios extra Mayor productividad La nueva interfaz del usuario es más rápida e intuitiva y disminuye el tiempo que se invierte en instalación y formación El navegador web integrado incorpora un control de accesos básico de fácil manejo. Puede añadir MAXPRO Cloud o WIN-PAK para obtener características más avanzadas, como integración de vídeo e intrusión, informes avanzados y acreditación con foto. Seguridad mejorada Comunicación cifrada AES de 256 bits entre panel y host (navegador, nube y WIN-PAK)Comunicación cifrada AES de 256 bits entre panel y host (navegador, nube y WIN-PAK) Conexión segura gracias a los protocolos de seguridad Tamper integrado en a caja de plástico y metálica * La placa complementaria para dos puertas NXD2 solo es compatible con la caja metálica NX1MPS. ** Ethernet Virtual Loop (EVL) solo es compatible con paneles NetAXS-123. Los bucles mixtos con NetAXS-4 requieren conexiones RS-485. Conexión segura gracias a los protocolos de seguridad Tamper integrado en a caja de plástico y metálica * La placa complementaria para dos puertas NXD2 solo es compatible con la caja metálica NX1MPS. ** Ethernet Virtual Loop (EVL) solo es compatible con paneles NetAXS-123. Los bucles mixtos con NetAXS-4 requieren conexiones RS-485.
