# Impresora de tarjetas Rio™, referencia PBVP35 de Honeywell

- Propiedad del archivo: CONSTRUNARIO
- Formato: FIEBDC-3/2012
- Programa: Construnario Versión 3.51
- Fecha de los precios: 09/07/2021
- Divisa: EUR

**PBVP35** u Impresora de tarjetas Rio™, referencia PBVP35 de Honeywell
HoloKote™ La marca de agua integrada de seguridad se incluye en las impresoras Rio™, Tango™ y Alto™. Para una mayor seguridad y protección contra falsificaciones, los logotipos personalizados pueden programarse en una única llave personalizada (limitada a texto personalizado únicamente en Alto™). HoloPatch™ Las tarjetas de HoloPatch™ tienen una ranura dorada “súper difusora” altamente reflectante que se utiliza en combinación con la característica contra falsificaciones HoloKote™ para destacar un logotipo seleccionado para su visibilidad a distancia. La característica HoloPatch™ también puede aplicarse a tarjetas de proximidad de clientes, si es necesario. UltraCoverplus® Garantía de dos años con cobertura para cabezales y sustituciones (estándar en EE. UU. y en la UE). A margen perdido Imágenes de extremo a extremo con una resolución de 300 ppp de gran calidad. Compatible con Rio™, Tango™ y Alto™ Impresión en dos caras Únicamente Tango™ admite la impresión en dos caras. Banda magnética Opción de codificador de banda magnética Hi Co/Lo Co de coercitividad dual que ofrece codificación de las tres pistas con una flexibilidad de formato de usuario completa (Alto™ está limitada a HiCo y pistas 1 y 2). Codificador de chip Chip interno de tarjeta inteligente ISO 7816 opcional que codifica la estación de contacto con conexión directa a un conector DB9 de la parte posterior de la impresora. Se puede combinar con la opción de codificador de banda magnética para Rio™ y Tango™ únicamente Codificación biométrica Codificador de tarjetas inteligentes sin contacto ISO 14443A o B opcional con variantes para OmniSmart, I-Class, MIFARE y otros. Idónea para biometría, tarifas, control de acceso y ventas. Rio™ y Tango™ únicamente.
