# Detector infrarrojo pasivo con tecnología QUAD, referencia IS215TQ de Honeywell

- Propiedad del archivo: CONSTRUNARIO
- Formato: FIEBDC-3/2012
- Programa: Construnario Versión 3.51
- Fecha de los precios: 09/07/2021
- Divisa: EUR

**IS215TQ** u Detector infrarrojo pasivo con tecnología QUAD, referencia IS215TQ de Honeywell
Detector infrarrojo pasivo con tecnología QUAD Sensor de movimiento infrarrojo pasivo con tecnología QUAD Alimentación: 8,5~15,4Vc.c., 16mA @ 12Vc.c. Dimensiones: 86 x 60 x 38 mm (Alto x Ancho x Fondo) Alcance: 12 m x 12 m Certificado EN50131-2-2:2008 Grado 2 Clase Ambiental II
