# Sirena de interior, referencia SP20ST de Honeywell. Certificada EN50131-4:2009

- Propiedad del archivo: CONSTRUNARIO
- Formato: FIEBDC-3/2012
- Programa: Construnario Versión 3.51
- Fecha de los precios: 13/07/2021
- Divisa: EUR

**SP20ST** u Sirena de interior, referencia SP20ST de Honeywell. Certificada EN50131-4:2009
Sonido de tono simple o bi-tonal seleccionable: La sirena de interior SP20ST genera un tono de 94,4dB a 1m de distancia y se puede programar para que funcione con un solo tono o bi-tonal Aplicación: Adecuada para señalización local (no válida para alarmas de incendio) Carcasa robusta: La calidad del plástico ABS de la caracasa y la protección del altavoz cónico Mylar asegura una gran fiabilidad y durabilidad de la sirena Versatilidad de montaje: El diseño de la superficie de montaje facilita la instalación en una amplia variedad de configuraciones Fácil conexionado: La SP20ST es una sirena integrada que se conecta directamente a la salida de sirena de cualquier panel Diseño atractivo y discreto: El color y la textura de la carcasa se ha diseñado para integrarse con los colores y tipos de superficies de paredes más habituales
