# Tubo multicapa insonorizados de PPC, referencia 100330B de Ditasa. Dimensiones: 32

- Propiedad del archivo: CONSTRUNARIO
- Formato: FIEBDC-3/2012
- Programa: Construnario Versión 3.51
- Fecha de los precios: 20/07/2021
- Divisa: EUR

**100330B** m Tubo multicapa insonorizados de PPC, referencia 100330B de Ditasa. Dimensiones: 32
PROPIEDADES – Fonoabsorbencia excepcional. – Resistencia mecánica excepcional, incluso a bajas temperaturas. – Óptimas propiedades de autoextinguibilidad. – Sistema de enganche de la junta de “doble labio”. – Diseño de los accesorios único e innovador. – Sistema patentado. – Gama extensa.
