# Peines - de knauf Industries

- Propiedad del archivo: CONSTRUNARIO
- Formato: FIEBDC-3/2012
- Programa: Construnario Versión 3.51
- Fecha de los precios: 01/08/2017
- Divisa: EUR

**C1601KNM_31** u Peines - de knauf Industries
Los peines de poliestireno expandido son muy útiles como separadores entre piezas frágiles para evitar roturas o ralladuras en la superficie de los materiales a proteger. Una vez seleccionado el producto y la cantidad escriba las dimensiones según el esquema adjunto.
