# Membrana híbrida, bicomponente, referencia MasterSeal M 803 de Master Builders Solution. Para impermeabilización de cubiertas

- Propiedad del archivo: CONSTRUNARIO
- Formato: FIEBDC-3/2012
- Programa: Construnario Versión 3.51
- Fecha de los precios: 05/10/2021
- Divisa: EUR

**25023893_MBS** kg Membrana híbrida, bicomponente, referencia MasterSeal M 803 de Master Builders Solution. Para impermeabilización de cubiertas
MasterSeal M 803 es una membrana de impermeabilización de poliuretano, bicomponente y exenta de disolventes Masterseal M 803 se utiliza principalmente en aplicaciones de impermeabilización de cubiertas. Se puede aplicar tanto en cubiertas planas como invertidas. MasterSeal M 803 se utiliza en una gran variedad de aplicaciones de impermeabilización, tales como cubiertas, puentes, cubiertas de parking, túneles y soleras Utilizando la imprimación adecuada, MasterSeal P, MasterSeal M 803 se puede aplicar, totalmente adherida sobre una gran variedad de soportes, como hormigón, acero, ladrillo, vidrio, poliéster reforzado, madera, etc. ¿Cuáles son las propiedades de MasterSeal M 803? Recubrimiento impermeable, elástico, continuo, sin juntas ni solapes. Obtiene la valoración máxima según la guía DITE 005 parte 06: W3 / M y S / P1-PA / S1-S4 / TL3 / TH4. Es resistente ante el calor radiante y objetos incandescentes (DIN 4102, Parte 7) y alcanza la clasificación B2 según DIN 4102, Parte 1. Elevada capacidad de absorción de fisuras por su gran elasticidad, incluso a bajas temperaturas. No reblandece a altas temperaturas. Aplicable en superficies horizontales, verticales y techos. Fácil y rápida aplicación mediante un equipo de proyección adecuado. Rápido endurecimiento. Excelentes resistencias mecánicas (tracción, abrasión, desgarro, punzonamiento). Permeable al vapor de agua. Base del material. Resina híbrida bicomponente, exenta de disolvente.
