# MasterEmaco N 352 RS - realización de medias cañas con mortero rápido

- Propiedad del archivo: CONSTRUNARIO
- Formato: FIEBDC-3/2012
- Programa: Construnario Versión 3.51
- Fecha de los precios: 01/10/2021
- Divisa: EUR
- Código: master-build (14/10/2021)

**UMBS_032** m MasterEmaco N 352 RS - realización de medias cañas con mortero rápido
Realización de medias cañas con mortero rápido MasterEmaco N 352 RS (según UNE EN 1504 - 3) de Master Builders Solutions o similar, incluyendo preparación y limpieza del soporte. Medido a cinta corrida.

| Código | Ud | Descripción | Rendimiento |
|---|---|---|---|
| 57240570_MBS | kg | Mortero rápido y tixotrópico, referencia MasterEmaco N 352 RS de Master Builders Solutions. Reparación de elementos de hormigón (material; 04/10/2021) | 1.200 |
| OGEN006 | h | Peón especialista (mano de obra) | 0.500 |

## Recursos

**57240570_MBS** kg Mortero rápido y tixotrópico
Mortero rápido y tixotrópico, MasterEmaco N 352 RS de Master Builders Solutions, para la reparación de elementos de hormigón. MasterEmaco N 352 RS, mortero rápido y tixotrópico de rápido endurecimiento Listo para su empleo. Sólo precisa su amasado con agua. Tixotrópico. Rápido endurecimiento. Retracción compensada. Fácilmente aplicable. Excelente adherencia incluso sin puente de unión en soportes de hormigón o mortero. Moldeable. Pintable.
