# MasterSeal 501 + MasterEmaco S 488 - taponamiento pasamuro encofrado con mortero

- Propiedad del archivo: CONSTRUNARIO
- Formato: FIEBDC-3/2012
- Programa: Construnario Versión 3.51
- Fecha de los precios: 01/10/2021
- Divisa: EUR
- Código: master-build (14/10/2021)

**UMBS_030** u MasterSeal 501 + MasterEmaco S 488 - taponamiento pasamuro encofrado con mortero
Taponamiento de pasamuros impermeable con mortero tixotrópico, mediante aplicación de puente de unión mineralizador de la red capilar del hormigón mortero hidrófugo MasterSeal 501 de Master Builders Solutions o similar (según UNE EN 1504 - 2, reacción al fuego A1), aplicación de mortero tixotrópico MasterEmaco S 488 de Master Builders Solutions o similar (según UNE EN 1504 - 3), y pintado con mortero impermeable mineralizador, mortero MasterSeal 501 (según UNE EN 1504 - 2, reacción al fuego A1) de Master Builders Solutions o similar; incluyendo preparación y limpieza del soporte, aplicación de puente de unión, taponamiento de pasamuros con mortero mineralizador de reparación e impermeabilización, medido por unidad de superficie ejecutada.

| Código | Ud | Descripción | Rendimiento |
|---|---|---|---|
| 57218363_MBS | kg | Impermeabilizante, referencia MasterSealR 501 de Master Builders Solutions (material; 05/10/2021) | 2.000 |
| 57202675_MBS | kg | Mortero tixotrópico, referencia MasterEmaco S 488 de Master Builders Solutions. Para reparación estructural (material; 04/10/2021) | 0.600 |
| OGEN006 | h | Peón especialista (mano de obra) | 0.200 |

## Recursos

**57218363_MBS** kg Impermeabilizante, referencia MasterSealR 501 de Master Builders Solutions
MasterSeal 501 es una mezcla de cementos y áridos seleccionados con sustancias químicas hidroreactivas. MasterSeal 501 se suministra en polvo y se mezcla con agua hasta conseguir la consistencia deseada MasterSeal 501 se aplica directamente sobre el hormigón en las zonas donde sea necesario impermeabilizar MasterSeal 501 también se aplica en forma de polvo, como un "dry shake", en juntas horizontales y losas de hormigón. ¿Cuáles son las propiedades de MasterSeal 501? Impermeabilización total y permanente al convertirse en parte integral de la estructura. Efectivo tanto a presiones directas de agua como indirectas. Protección de estructuras de hormigón ante la carbonatación, sulfatos y efectos de ciclos hielo-deshielo. No tóxico. Permeable al vapor del agua. Fácil aplicación.

**57202675_MBS** kg Mortero tixotrópico, referencia MasterEmaco S 488 de Master Builders Solutions. Para reparación estructural
MasterEmaco S 488 es un mortero de reparación tixotrópico, reforzado con fibras para espesores desde 10 a 40 mm, clase R4. Está preparado para su utilización, tanto para aplicación con llana, paleta o por proyección en zonas verticales, horizontales y en techos. Cuando se mezcla con agua se forma un mortero con una gran variedad de aplicaciones. MasterEmaco S 488 se utiliza para la reparación estructural de elementos de hormigón. MasterEmaco S 488, mortero para reparación estructural de gran adherencia y permeable al vapor de agua Elevadas resistencias mecánicas, tanto iniciales como finales. Retracción compensada. Tixotrópico. Exento de cloruros y agregados metálicos. Buena trabajabilidad. Exento de exudación. Elevada adherencia al hormigón con puente de unión. Excelente durabilidad incluso en ambientes agresivos. Listo para su empleo. Tan sólo precisa mezclado con agua. Reducida absorción de agua por capilaridad. Elevada impermeabilidad al agua. Permeable al vapor de agua. Alta resistencia a la carbonatación. Elevada compatibilidad dimensional con el hormigón
