# MasterSeal 910 - colocación de perfil hidroexpansivo 20x10mm

- Propiedad del archivo: CONSTRUNARIO
- Formato: FIEBDC-3/2012
- Programa: Construnario Versión 3.51
- Fecha de los precios: 01/10/2021
- Divisa: EUR
- Código: master-build (14/10/2021)

**UMBS_046** m MasterSeal 910 - colocación de perfil hidroexpansivo 20x10mm
Colocación de perfil hidroexpansivo de caucho natural y caucho sintético, de expansión controlada en agua dulce del 290 % del volumen inicial, dureza shore a 45, de gran flexibilidad y durabilidad, recubrimiento mínimo de hormigón de 10 cm, de 10 x 20 mm MasterSeal 910 de Master Builders Solutions o similar, fijado al soporte con puntas de acero. Se incluye la limpieza del soporte y p.p. de solapes. Medida la longitud ejecutada.

| Código | Ud | Descripción | Rendimiento |
|---|---|---|---|
| 45169669_MBS | m | Perfil hidroexpansivo, referencia MasterSeal 910 de Master Builders Solutions. 10x20mm (material; 07/10/2021) | 1.050 |
| PGEN088 | u | Puntas acero galvanizado 2x30 mm (material) | 0.050 |
| OGEN006 | h | Peón especialista (mano de obra) | 0.080 |

## Recursos

**45169669_MBS** m Perfil hidroexpansivo, referencia MasterSeal 910 de Master Builders Solutions. 10x20mm
MasterSeal 910 es un sellador preformado hidroexpansible de base polimérica, para juntas de construcción sujetas a presiones hidrostáticas directas e indirectas. La base elástica de MasterSeal 910 le permiten absorber pequeños movimientos (retracción, etc.), llegando a sellar juntas con presiones de agua de hasta 5 bar. Para juntas entre segmentos metálicos en fabricación de túneles Para juntas entre elementos prefabricados de hormigón Pasos de tuberías y perfiles en H. Para juntas de trabajos horizontales y verticales. Juntas con movimiento. ¿Cuáles son las propiedades de MasterSeal 910? Incrementa su volumen aproximadamente un 200% cuando entra en contacto con agua. Expansión proporcional al volumen de agua absorbido. Elevada resistencia a la presión de agua (5 bar). Excelente eficacia y durabilidad, no se disuelve en agua. Gran flexibilidad y adaptabilidad. Resistente a productos químicos. Instalación fácil y rápida, sin necesidad de encofrados ni elementos de montaje accesorios. No se precisan soldaduras.
