# Membrana impermeabilizante elástica y flexible monocomponente, referencia MasterSeal 6100 FX de Master Builders Solutions

- Propiedad del archivo: CONSTRUNARIO
- Formato: FIEBDC-3/2012
- Programa: Construnario Versión 3.51
- Fecha de los precios: 05/10/2021
- Divisa: EUR

**50335998_MBS** kg Membrana impermeabilizante elástica y flexible monocomponente, referencia MasterSeal 6100 FX de Master Builders Solutions
MasterSeal 6100 FX es una membrana de impermeabilización sostenible y económica a base de una formulación cementosa aligerada y modificada con polímeros. Las principales características del MasterSeal 6100 FX son: SOSTENIBLE ??? ?Reducido impacto ambiental. El bajo consumo del material reduce la extracción de recursos naturales y la energía consumida durante la fabricación, transporte, aplicación, etc. ? ? Las necesidades de almacenamiento se minimizan y los costes de transporte se reducen ya que MasterSeal 6100 FX está envasado en sacos de 15 kg fáciles de manejar. ? ? Residuos fáciles de eliminar comparados con productos bicomponentes. MasterSeal 6100 FX es un producto monocomponente, de consumo reducido y envasado en sacos de papel. ? ??Prolonga la vida en servicio de estructuras de hormigón, protegiéndolas frente a la carbonatación y la corrosión de armaduras. Una capa de 2 mm proporciona un recubrimiento anticarbonatación equivalente a 40 cm de hormigón. Las necesidades de mantenimiento se minimizan. ? ?
