# MasterSeal M 251 + 2 % XILENO. ImprimaciĆ³n de poliuretano

- Propiedad del archivo: CONSTRUNARIO
- Formato: FIEBDC-3/2012
- Programa: Construnario VersiĆ³n 3.51
- Fecha de los precios: 01/10/2021
- Divisa: EUR

| Código | Ud | Descripción |
|---|---|---|
| PMBS_AGR26 | kg | MasterSeal M 251 + 2 % XILENO. ImprimaciĆ³n de poliuretano |
