# MasterSeal M 251 capa base PU color - impermeabilización cubierta

- Propiedad del archivo: CONSTRUNARIO
- Formato: FIEBDC-3/2012
- Programa: Construnario Versión 3.51
- Fecha de los precios: 01/10/2021
- Divisa: EUR

**PMBS_AGR27** kg MasterSeal M 251 capa base PU color - impermeabilización cubierta
Capa base de poliuretano MasterSeal M 251 de Master Builders Solutions, consistente en la mezcla del revestimiento MasterSeal M 251, con árido de cuarzo MasterTop F1 o similar, con una granulometría 0,1-0,3 mm, en una relación 1:0,5, sin incluir la aplicación.
