# Mortero macroporoso, referencia MasterEmaco N 233 de Master Builders Solutions. Deshumificación de muros de albañilería

- Propiedad del archivo: CONSTRUNARIO
- Formato: FIEBDC-3/2012
- Programa: Construnario Versión 3.51
- Fecha de los precios: 06/10/2021
- Divisa: EUR

**50682254_MBS** kg Mortero macroporoso, referencia MasterEmaco N 233 de Master Builders Solutions. Deshumificación de muros de albañilería
MasterEmaco N 233 es un mortero de revoco macroporoso deshumidificante para saneamiento de muros afectados por humedad capilar y eflorescencias. Está formulado en base a cal hidráulica, cal hidratada, ligantes hidráulicos, áridos seleccionados, aligerantes inertes y aditivos específicos. MasterEmaco N 233 está diseñado como revoco de deshumificación tanto en interiores como en exteriores (fachadas, sótanos, locales, etc.) con el objetivo de: Dar al muro de albañilería un alto poder de transpirabilidad asegurando un intercambio higrométrico entre el interior y el exterior. Prevenir la aparición de eflorescencias, que, además de ser perjudiciales para la salud por la formación de hongos y moho, son antiestéticas. Proporcionar una hidrorrepelencia al agua procedente del exterior (lluvia, humedad, etc.). Como tratamiento preventivo de futuras humedades por ascensión capilar. Propiedades del mortero macroporoso MasterEmaco N 233 MasterEmaco N 233 cumple con los límites de aceptación indicados en la Normativa Europea UNE EN 998:1 (Morteros de Albañilería) y está certificado con el Marcado CE.
