# Lechada, referencia MasterFlow 910 de Master Builders Solutions. Para inyecciones y rellenos

- Propiedad del archivo: CONSTRUNARIO
- Formato: FIEBDC-3/2012
- Programa: Construnario Versión 3.51
- Fecha de los precios: 04/10/2021
- Divisa: EUR

**57204318_MBS** kg Lechada, referencia MasterFlow 910 de Master Builders Solutions. Para inyecciones y rellenos
MasterFlow 910 es un producto basado en la tecnología del cemento que permite la obtención de lechadas de alta fluidez, sin segregación y de retracción compensada. MasterFlow 910 está especialmente indicado en: Rellenos de cables de postensado. Anclajes de maquinaria. Inyección de fisuras MasterFlow 910, lechada para inyecciones y rellenos con retracción compensada. Retracción compensada. Con sistencia fluida sin segregación ni sangrado una vez amasado. Elevadas resistencias tanto iniciales como finales. Libre de cloruros y otras sustancias agresivas para el hormigón y para el acero. Muy buena capacidad de relleno. Protección de los elementos metálicos embebidos. Bombeable.
