# MasterEmaco N 352 RS - sellado de junta previa inyección de mortero

- Propiedad del archivo: CONSTRUNARIO
- Formato: FIEBDC-3/2012
- Programa: Construnario Versión 3.51
- Fecha de los precios: 01/10/2021
- Divisa: EUR
- Código: master-build (14/10/2021)

**UMBS_520** m MasterEmaco N 352 RS - sellado de junta previa inyección de mortero
Sellado de juntas con mortero hidráulico rápido tixotrópico sin necesidad de puente de unión, MasterEmaco N 352 RS de Master Builders Solutions o similar, aplicado a ambos caras del muro para evitar la pérdida de resina en la fase de inyección. Medida la longitud de junta a inyectar.

| Código | Ud | Descripción | Rendimiento |
|---|---|---|---|
| 57240570_MBS | kg | Mortero rápido y tixotrópico, referencia MasterEmaco N 352 RS de Master Builders Solutions. Reparación de elementos de hormigón (material; 04/10/2021) | 3.500 |
| OGEN006 | h | Peón especialista (mano de obra) | 0.150 |

## Recursos

**57240570_MBS** kg Mortero rápido y tixotrópico
Mortero rápido y tixotrópico, MasterEmaco N 352 RS de Master Builders Solutions, para la reparación de elementos de hormigón. MasterEmaco N 352 RS, mortero rápido y tixotrópico de rápido endurecimiento Listo para su empleo. Sólo precisa su amasado con agua. Tixotrópico. Rápido endurecimiento. Retracción compensada. Fácilmente aplicable. Excelente adherencia incluso sin puente de unión en soportes de hormigón o mortero. Moldeable. Pintable.
