# Imprimación bicomponente, referencia MasterSeal P 460 de Master Builders Solutions, específica para MasterSeal CR 460

- Propiedad del archivo: CONSTRUNARIO
- Formato: FIEBDC-3/2012
- Programa: Construnario Versión 3.51
- Fecha de los precios: 06/10/2021
- Divisa: EUR

**25024611_MBS** kg Imprimación bicomponente, referencia MasterSeal P 460 de Master Builders Solutions, específica para MasterSeal CR 460
MasterSeal CR 460 es una masilla elástica bicomponente de sellado. Se aplica por vertido y es autonivelante. MasterSeal CR 460 se utiliza junto con la imprimación transparente en base poliuretano MasterSeal P 460. MasterSeal CR 460 está especialmente diseñada para complementar el sistema Ucrete. MasterSeal CR 460 puede ser utilizada para sellar las juntas con movimiento de revestimientos sintéticos que requieran una combinación de resistencia química, térmica y condiciones de tráfico. Las aplicaciones típicas incluyen los pavimentos en industria agroalimentaria, industria química, industria farmacéutica, procesos de transformación del metal, etc. ¿Cuáles son las propiedades de MasterSeal CR 460? Elevada durabilidad Buenas resistencias químicas Resistente al desgaste Resistente a la intemperie Higiénica y segura Exenta de disolvente No contaminante Fácil de aplicar
